# Reservatório com permutador de permutação dupla, para produção de água quente

- Propriedade do ficheiro: CYPE Ingenieros S.A.
- Formato: FIEBDC-3/2016
- Programa: Gerador de preços para construção civil. CYPE Ingenieros, S.A.
- Data: 17/06/2024
- Âmbito geográfico: Brasil
- Moeda: BRL
- Custos indiretos: 3 %
- Despesas gerais: 13 %
- Lucro: 6 %
- IVA: 17 %

## I Instalações

### IC Aquecimento, refrigeração, climatização e água quente

#### ICS Sistemas de condução de água

**ICS055** Un Reservatório com permutador de permutação dupla, para produção de água quente
Reservatório com permutador de água quente de aço vitrificado, 456 l, modelo auroSTOR VIH SW 500/3 BR "VAILLANT", de solo, altura 1802 mm, diâmetro 790 mm, eficiência energética classe B, com permutador de duas serpentinas (superfície de intercâmbio da primeira serpentina 4,4 m², superfície de intercâmbio da segunda serpentina 4,4 m²), termômetro analógico, isolamento térmico desmontável, de 70 mm de espessura. Inclusive registros, elementos de montagem e acessórios necessários para o seu correto funcionamento.
Inclui: Marcação. Colocação. Ligação. Verificação do seu correto funcionamento.
Critério de medição de projeto: Número de unidades previstas, segundo documentação gráfica de Projeto.
Critério de quantitativos de obra: Medir-se-á o número de unidades realmente executadas segundo especificações de Projeto.

| Código | Un | Descrição | Rendimento | Preço | Importância |
|---|---|---|---|---|---|
| mt38vai130d | Un | Reservatório com permutador de água quente de aço vitrificado, 456 l, modelo auroSTOR VIH SW 500/3 BR "VAILLANT", de solo, altura 1802 mm, diâmetro 790 mm, eficiência energética classe B, com permutador de duas serpentinas (superfície de intercâmbio da primeira serpentina 4,4 m², superfície de intercâmbio da segunda serpentina 4,4 m²), termômetro analógico, isolamento térmico desmontável, de 70 mm de espessura. (material) | 1 | 26988.71 | 26988.710 |
| mt37sve010d | Un | Registro de esfera de latão niquelado para enroscar de 1". (material) | 2 | 36.28 | 72.560 |
| mt37sve010c | Un | Registro de esfera de latão niquelado para enroscar de 3/4". (material) | 4 | 21.81 | 87.240 |
| mt38www011 | Un | Material auxiliar para instalações de água quente (material) | 1 | 9.71 | 9.710 |
| mo004 | h | Montador de instalações de calefação. (mão de obra) | 1.582 | 40.91 | 64.720 |
| mo103 | h | Ajudante de montador de instalações de calefação. (mão de obra) | 1.582 | 30.78 | 48.694 |
| % | % | Custos diretos complementares | 2 % | 27271.634 | 545.433 |
|  |  | Custos diretos |  |  | 27817.067 |

## Recursos

**mt38vai130d** Un Reservatório com permutador de água quente de aço vitrificado
Dados técnicos: Custo energético 5811.368 MJ; Emissão de CO2 241.108 kg
Resíduos:
- embalagem: re150101 Embalagens de papel e cartão. (componente de resíduo); rendimento 2.51 kg; Código LER 15 01 01; Massa do elemento 1 kg; Volume 0.001333 m3
- embalagem: re170201 Madeira. (componente de resíduo); rendimento 0.647 kg; Código LER 17 02 01; Massa do elemento 1 kg; Volume 0.000909 m3

**mt37sve010d** Un Registro de esfera de latão niquelado para enroscar de 1"
Dados técnicos: Custo energético 843.399 MJ; Emissão de CO2 56.701 kg
Resíduos:
- embalagem: re150101 Embalagens de papel e cartão; rendimento 0.072 kg

**mt37sve010c** Un Registro de esfera de latão niquelado para enroscar de 3/4"
Dados técnicos: Custo energético 720.409 MJ; Emissão de CO2 48.441 kg
Resíduos:
- embalagem: re150101 Embalagens de papel e cartão; rendimento 0.072 kg
