# Reservatório para água quente

- Propriedade do ficheiro: CYPE Ingenieros S.A.
- Formato: FIEBDC-3/2016
- Programa: Gerador de preços para construção civil. CYPE Ingenieros, S.A.
- Data: 17/06/2024
- Âmbito geográfico: Brasil
- Moeda: BRL
- Custos indiretos: 3 %
- Despesas gerais: 13 %
- Lucro: 6 %
- IVA: 17 %

## I Instalações

### IC Aquecimento, refrigeração, climatização e água quente

#### ICS Sistemas de condução de água

**ICS060** Un Reservatório para água quente
Reservatório para água quente, de aço inoxidável, de solo, 145 l, altura 1725 mm, diâmetro 620 mm, formado por reservatório interior de aço inoxidável AISI 316, reservatório exterior de aço ao carbono, isolamento térmico de espuma rígida de poliuretano injetado em molde, livre de CFC, proteção contra corrosão mediante ânodo de magnésio e termômetro. Inclusive registros, elementos de montagem e acessórios necessários para o seu correto funcionamento.
Inclui: Marcação. Colocação. Ligação. Verificação do seu correto funcionamento.
Critério de medição de projeto: Número de unidades previstas, segundo documentação gráfica de Projeto.
Critério de quantitativos de obra: Medir-se-á o número de unidades realmente executadas segundo especificações de Projeto.

| Código | Un | Descrição | Rendimento | Preço | Importância |
|---|---|---|---|---|---|
| mt38csj193a | Un | Reservatório para água quente, de aço inoxidável, de solo, 145 l, altura 1725 mm, diâmetro 620 mm, formado por reservatório interior de aço inoxidável AISI 316, reservatório exterior de aço ao carbono, isolamento térmico de espuma rígida de poliuretano injetado em molde, livre de CFC, proteção contra corrosão mediante ânodo de magnésio e termômetro. (material) | 1 | 14038.48 | 14038.480 |
| mt37sve010d | Un | Registro de esfera de latão niquelado para enroscar de 1". (material) | 2 | 36.28 | 72.560 |
| mt38www011 | Un | Material auxiliar para instalações de água quente (material) | 1 | 9.71 | 9.710 |
| mo004 | h | Montador de instalações de calefação. (mão de obra) | 0.628 | 40.91 | 25.691 |
| mo103 | h | Ajudante de montador de instalações de calefação. (mão de obra) | 0.628 | 30.78 | 19.330 |
| % | % | Custos diretos complementares | 2 % | 14165.771 | 283.315 |
|  |  | Custos diretos |  |  | 14449.086 |

## Recursos

**mt38csj193a** Un Reservatório para água quente
Dados técnicos: Custo energético 5807.495 MJ; Emissão de CO2 240.969 kg
Resíduos:
- embalagem: re150101 Embalagens de papel e cartão. (componente de resíduo); rendimento 2.285 kg; Código LER 15 01 01; Massa do elemento 1 kg; Volume 0.001333 m3
- embalagem: re170201 Madeira. (componente de resíduo); rendimento 0.62 kg; Código LER 17 02 01; Massa do elemento 1 kg; Volume 0.000909 m3

**mt37sve010d** Un Registro de esfera de latão niquelado para enroscar de 1"
Dados técnicos: Custo energético 843.399 MJ; Emissão de CO2 56.701 kg
Resíduos:
- embalagem: re150101 Embalagens de papel e cartão; rendimento 0.072 kg
