# Reservatório para água quente

- Propriedade do ficheiro: CYPE Ingenieros S.A.
- Formato: FIEBDC-3/2016
- Programa: Gerador de preços para construção civil. CYPE Ingenieros, S.A.
- Data: 17/06/2024
- Âmbito geográfico: Brasil
- Moeda: BRL
- Custos indiretos: 3 %
- Despesas gerais: 13 %
- Lucro: 6 %
- IVA: 17 %

## I Instalações

### IC Aquecimento, refrigeração, climatização e água quente

#### ICS Sistemas de condução de água

**ICS060** Un Reservatório para água quente
Reservatório para produção de água quente, de 7000 l de capacidade, 1910 mm de diâmetro e 3687 mm de altura, pressão máxima de trabalho 10 bar, formado por tanque de aço com revestimento epoxídico, isolamento térmico de espuma de poliuretano livre de CFC, boca lateral DN 400, revestimento externo de poliéster e ânodo de magnésio, temperatura máxima de trabalho 90°C. Inclusive registros, elementos de montagem e acessórios necessários para o seu correto funcionamento.
Inclui: Marcação. Colocação. Ligação. Verificação do seu correto funcionamento.
Critério de medição de projeto: Número de unidades previstas, segundo documentação gráfica de Projeto.
Critério de quantitativos de obra: Medir-se-á o número de unidades realmente executadas segundo especificações de Projeto.

| Código | Un | Descrição | Rendimento | Preço | Importância |
|---|---|---|---|---|---|
| mt38the300w | Un | Reservatório para produção de água quente, de 7000 l de capacidade, 1910 mm de diâmetro e 3687 mm de altura, pressão máxima de trabalho 10 bar, formado por tanque de aço com revestimento epoxídico, isolamento térmico de espuma de poliuretano livre de CFC, boca lateral DN 400, revestimento externo de poliéster e ânodo de magnésio, temperatura máxima de trabalho 90°C. (material) | 1 | 140567.65 | 140567.650 |
| mt37sve010i | Un | Registro de esfera de latão niquelado para enroscar de 3". (material) | 4 | 341.36 | 1365.440 |
| mt38www011 | Un | Material auxiliar para instalações de água quente (material) | 1 | 9.71 | 9.710 |
| mo004 | h | Montador de instalações de calefação. (mão de obra) | 3.39 | 40.91 | 138.685 |
| mo103 | h | Ajudante de montador de instalações de calefação. (mão de obra) | 3.39 | 30.78 | 104.344 |
| % | % | Custos diretos complementares | 2 % | 142185.829 | 2843.717 |
|  |  | Custos diretos |  |  | 145029.546 |

## Recursos

**mt37sve010i** Un Registro de esfera de latão niquelado para enroscar de 3"
Dados técnicos: Custo energético 3865.440 MJ; Emissão de CO2 259.662 kg
Resíduos:
- embalagem: re150101 Embalagens de papel e cartão. (componente de resíduo); rendimento 0.073 kg; Código LER 15 01 01; Massa do elemento 1 kg; Volume 0.001333 m3
