# Reservatório para água quente

- Propriedade do ficheiro: CYPE Ingenieros S.A.
- Formato: FIEBDC-3/2016
- Programa: Gerador de preços para construção civil. CYPE Ingenieros, S.A.
- Data: 17/06/2024
- Âmbito geográfico: Brasil
- Moeda: BRL
- Custos indiretos: 3 %
- Despesas gerais: 13 %
- Lucro: 6 %
- IVA: 17 %

## I Instalações

### IC Aquecimento, refrigeração, climatização e água quente

#### ICS Sistemas de condução de água

**ICS060** Un Reservatório para água quente
Reservatório de aço vitrificado, de solo, 420 l, 740 mm de diâmetro e 1750 mm de altura, forro acolchoado com cobertura posterior, isolamento de poliuretano injetado livre de CFC e proteção contra corrosão mediante ânodo de magnésio. Inclusive registros, elementos de montagem e acessórios necessários para o seu correto funcionamento.
Inclui: Marcação. Colocação. Ligação. Verificação do seu correto funcionamento.
Critério de medição de projeto: Número de unidades previstas, segundo documentação gráfica de Projeto.
Critério de quantitativos de obra: Medir-se-á o número de unidades realmente executadas segundo especificações de Projeto.

| Código | Un | Descrição | Rendimento | Preço | Importância |
|---|---|---|---|---|---|
| mt38csg060f | Un | Reservatório de aço vitrificado, de solo, 420 l, 740 mm de diâmetro e 1750 mm de altura, forro acolchoado com cobertura posterior, isolamento de poliuretano injetado livre de CFC e proteção contra corrosão mediante ânodo de magnésio. (material) | 1 | 7378.36 | 7378.360 |
| mt37sve010e | Un | Registro de esfera de latão niquelado para enroscar de 1 1/4". (material) | 2 | 50.1 | 100.200 |
| mt38www011 | Un | Material auxiliar para instalações de água quente (material) | 1 | 9.71 | 9.710 |
| mo004 | h | Montador de instalações de calefação. (mão de obra) | 1.017 | 40.91 | 41.605 |
| mo103 | h | Ajudante de montador de instalações de calefação. (mão de obra) | 1.017 | 30.78 | 31.303 |
| % | % | Custos diretos complementares | 2 % | 7561.178 | 151.224 |
|  |  | Custos diretos |  |  | 7712.402 |

## Recursos

**mt38csg060f** Un Reservatório de aço vitrificado
Dados técnicos: Custo energético 4781.636 MJ; Emissão de CO2 197.921 kg
Resíduos:
- embalagem: re150101 Embalagens de papel e cartão. (componente de resíduo); rendimento 2.175 kg; Código LER 15 01 01; Massa do elemento 1 kg; Volume 0.001333 m3
- embalagem: re170201 Madeira. (componente de resíduo); rendimento 0.606 kg; Código LER 17 02 01; Massa do elemento 1 kg; Volume 0.000909 m3

**mt37sve010e** Un Registro de esfera de latão niquelado para enroscar de 1 1/4"
Dados técnicos: Custo energético 1282.649 MJ; Emissão de CO2 86.201 kg
Resíduos:
- embalagem: re150101 Embalagens de papel e cartão; rendimento 0.072 kg
