# Reservatório para aquecimento e climatização

- Propriedade do ficheiro: CYPE Ingenieros S.A.
- Formato: FIEBDC-3/2016
- Programa: Gerador de preços para construção civil. CYPE Ingenieros, S.A.
- Data: 17/06/2024
- Âmbito geográfico: Brasil
- Moeda: BRL
- Custos indiretos: 3 %
- Despesas gerais: 13 %
- Lucro: 6 %
- IVA: 17 %

## I Instalações

### IC Aquecimento, refrigeração, climatização e água quente

#### ICS Sistemas de condução de água

**ICS065** Un Reservatório para aquecimento e climatização.
Reservatório de inércia, 2500 l, modelo uniSTOR VI 2500 "VAILLANT", de solo, altura 2035 mm, diâmetro 1660 mm, isolamento de espuma rígida de poliuretano injetado em molde, livre de CFC, de 80 mm de espessura, boca lateral DN 400 e proteção catódica, forro acolchoado, para utilização interior. Inclusive registros, elementos de montagem e acessórios necessários para o seu correto funcionamento.
Inclui: Marcação. Colocação. Ligação. Verificação do seu correto funcionamento.
Critério de medição de projeto: Número de unidades previstas, segundo documentação gráfica de Projeto.
Critério de quantitativos de obra: Medir-se-á o número de unidades realmente executadas segundo especificações de Projeto.

| Código | Un | Descrição | Rendimento | Preço | Importância |
|---|---|---|---|---|---|
| mt38vai110e | Un | Reservatório de inércia, 2500 l, modelo uniSTOR VI 2500 "VAILLANT", de solo, altura 2035 mm, diâmetro 1660 mm, isolamento de espuma rígida de poliuretano injetado em molde, livre de CFC, de 80 mm de espessura, boca lateral DN 400 e proteção catódica. (material) | 1 | 37938.22 | 37938.220 |
| mt38vai530d | Un | Forro acolchoado, para utilização interior, "VAILLANT", para reservatório uniSTOR de 2500 litros. (material) | 1 | 4687.86 | 4687.860 |
| mt37sve010e | Un | Registro de esfera de latão niquelado para enroscar de 1 1/4". (material) | 2 | 50.1 | 100.200 |
| mt38www010 | Un | Material auxiliar para instalações de aquecimento. (material) | 1 | 11.25 | 11.250 |
| mo004 | h | Montador de instalações de calefação. (mão de obra) | 2.599 | 40.91 | 106.325 |
| mo103 | h | Ajudante de montador de instalações de calefação. (mão de obra) | 2.599 | 30.78 | 79.997 |
| % | % | Custos diretos complementares | 2 % | 42923.852 | 858.477 |
|  |  | Custos diretos |  |  | 43782.329 |

## Recursos

**mt38vai110e** Un Reservatório de inércia
Dados técnicos: Custo energético 16355.348 MJ; Emissão de CO2 683.661 kg
Resíduos:
- embalagem: re150101 Embalagens de papel e cartão. (componente de resíduo); rendimento 2.699 kg; Código LER 15 01 01; Massa do elemento 1 kg; Volume 0.001333 m3
- embalagem: re170201 Madeira. (componente de resíduo); rendimento 0.671 kg; Código LER 17 02 01; Massa do elemento 1 kg; Volume 0.000909 m3

**mt37sve010e** Un Registro de esfera de latão niquelado para enroscar de 1 1/4"
Dados técnicos: Custo energético 1282.649 MJ; Emissão de CO2 86.201 kg
Resíduos:
- embalagem: re150101 Embalagens de papel e cartão; rendimento 0.072 kg
