# Grupo hidráulico com permutador para produção de água quente

- Propriedade do ficheiro: CYPE Ingenieros S.A.
- Formato: FIEBDC-3/2016
- Programa: Gerador de preços para construção civil. CYPE Ingenieros, S.A.
- Data: 17/06/2024
- Âmbito geográfico: Brasil
- Moeda: BRL
- Custos indiretos: 3 %
- Despesas gerais: 13 %
- Lucro: 6 %
- IVA: 17 %

## I Instalações

### IC Aquecimento, refrigeração, climatização e água quente

#### ICS Sistemas de condução de água

**ICS100** Un Grupo hidráulico com permutador para produção de água quente
Conjunto de 4 grupos hidráulicos para produção de água quente, vazão 150 l/min, modelo aguaFLOW exclusive 4x VPM 40/45 /2 W "VAILLANT", formado cada um deles por permutador de placas de aço inoxidável, bomba de circulação, sonda de temperatura, válvula de três vias, purgador de ar, válvula de segurança, central de regulação com ecrã de visualização da produção de água quente, isolamento térmico de EPP e kit para instalação na parede, módulo de alimentação do sistema de controle com comunicação com protocolo Ebus, modelo VR 38. Inclusive registros, elementos de montagem e acessórios necessários para o seu correto funcionamento.
Inclui: Marcação. Colocação e fixação. Ligação. Colocação em funcionamento.
Critério de medição de projeto: Número de unidades previstas, segundo documentação gráfica de Projeto.
Critério de quantitativos de obra: Medir-se-á o número de unidades realmente executadas segundo especificações de Projeto.

| Código | Un | Descrição | Rendimento | Preço | Importância |
|---|---|---|---|---|---|
| mt38vai535J | Un | Conjunto de 4 grupos hidráulicos para produção de água quente, vazão 150 l/min, modelo aguaFLOW exclusive 4x VPM 40/45 /2 W "VAILLANT", formado cada um deles por permutador de placas de aço inoxidável, bomba de circulação, sonda de temperatura, válvula de três vias, purgador de ar, válvula de segurança, central de regulação com ecrã de visualização da produção de água quente, isolamento térmico de EPP e kit para instalação na parede. (material) | 1 | 92585.34 | 92585.340 |
| mt38vai496a | Un | Módulo de alimentação do sistema de controle com comunicação com protocolo Ebus, modelo VR 38 "VAILLANT", para grupos hidráulicos em cascata aguaFLOW exclusive. (material) | 1 | 502.27 | 502.270 |
| mt38www011 | Un | Material auxiliar para instalações de água quente (material) | 1 | 9.71 | 9.710 |
| mo004 | h | Montador de instalações de calefação. (mão de obra) | 1.017 | 40.91 | 41.605 |
| mo103 | h | Ajudante de montador de instalações de calefação. (mão de obra) | 1.017 | 30.78 | 31.303 |
| % | % | Custos diretos complementares | 2 % | 93170.228 | 1863.405 |
|  |  | Custos diretos |  |  | 95033.633 |
