# Grupo hidráulico para circuito de aquecimento

- Propriedade do ficheiro: CYPE Ingenieros S.A.
- Formato: FIEBDC-3/2016
- Programa: Gerador de preços para construção civil. CYPE Ingenieros, S.A.
- Data: 26/09/2024
- Âmbito geográfico: Brasil
- Moeda: BRL
- Custos indiretos: 3 %
- Despesas gerais: 13 %
- Lucro: 6 %
- IVA: 17 %

## I Instalações

### IC Aquecimento, refrigeração, climatização e água quente

#### ICS Sistemas de condução de água

**ICS110** Un Grupo hidráulico para circuito de aquecimento.
Grupo hidráulico para circuito de mistura, "VAILLANT", com válvula misturadora, bomba de circulação de alta eficiência, termômetros em impulsão e em retorno, registro com dispositivo antirretorno em impulsão, registro em retorno, bypass, isolamento térmico e ligações de 1".
Inclui: Marcação. Colocação dos componentes do grupo. Ligação e verificação do seu correto funcionamento.
Critério de medição de projeto: Número de unidades previstas, segundo documentação gráfica de Projeto.
Critério de quantitativos de obra: Medir-se-á o número de unidades realmente executadas segundo especificações de Projeto.

| Código | Un | Descrição | Rendimento | Preço | Importância |
|---|---|---|---|---|---|
| mt38vai705a | Un | Grupo hidráulico para circuito de mistura, "VAILLANT", com válvula misturadora, bomba de circulação de alta eficiência, termômetros em impulsão e em retorno, registro com dispositivo antirretorno em impulsão, registro em retorno, bypass, isolamento térmico e ligações de 1". (material) | 1 | 6696.95 | 6696.950 |
| mo011 | h | Montador. (mão de obra) | 0.226 | 40.91 | 9.246 |
| mo080 | h | Ajudante de montador. (mão de obra) | 0.226 | 30.23 | 6.832 |
| % | % | Custos diretos complementares | 2 % | 6713.028 | 134.261 |
|  |  | Custos diretos |  |  | 6847.289 |

## Recursos

**mt38vai705a** Un Grupo hidráulico para circuito de mistura
Dados técnicos: Custo energético 0.859 MJ; Emissão de CO2 1.352 kg
Resíduos:
- embalagem: re150101 Embalagens de papel e cartão. (componente de resíduo); rendimento 1.591 kg; Código LER 15 01 01; Massa do elemento 1 kg; Volume 0.001333 m3
