# Coletor para grupo hidráulico

- Propriedade do ficheiro: CYPE Ingenieros S.A.
- Formato: FIEBDC-3/2016
- Programa: Gerador de preços para construção civil. CYPE Ingenieros, S.A.
- Data: 26/09/2024
- Âmbito geográfico: Brasil
- Moeda: BRL
- Custos indiretos: 3 %
- Despesas gerais: 13 %
- Lucro: 6 %
- IVA: 17 %

## I Instalações

### IC Aquecimento, refrigeração, climatização e água quente

#### ICS Sistemas de condução de água

**ICS115** Un Coletor para grupo hidráulico.
Coletor hidráulico para 2 grupos hidráulicos de impulsão direta ou de mistura, "VAILLANT".
Inclui: Marcação. Colocação. Ligação e verificação do seu correto funcionamento.
Critério de medição de projeto: Número de unidades previstas, segundo documentação gráfica de Projeto.
Critério de quantitativos de obra: Medir-se-á o número de unidades realmente executadas segundo especificações de Projeto.

| Código | Un | Descrição | Rendimento | Preço | Importância |
|---|---|---|---|---|---|
| mt38vai707c | Un | Coletor hidráulico para 2 grupos hidráulicos de impulsão direta ou de mistura, "VAILLANT". (material) | 1 | 2176.51 | 2176.510 |
| mo011 | h | Montador. (mão de obra) | 0.226 | 40.91 | 9.246 |
| mo080 | h | Ajudante de montador. (mão de obra) | 0.226 | 30.23 | 6.832 |
| % | % | Custos diretos complementares | 2 % | 2192.588 | 43.852 |
|  |  | Custos diretos |  |  | 2236.440 |

## Recursos

**mt38vai707c** Un Coletor hidráulico para 2 grupos hidráulicos de impulsão direta ou de mistura, "VAILLANT"
Dados técnicos: Custo energético 319.820 MJ; Emissão de CO2 21.549 kg
Resíduos:
- embalagem: re150101 Embalagens de papel e cartão. (componente de resíduo); rendimento 0.086 kg; Código LER 15 01 01; Massa do elemento 1 kg; Volume 0.001333 m3
