# Unidade água-água, bomba de calor, para produção de água quente, aquecimento e refrigeração

- Propriedade do ficheiro: CYPE Ingenieros S.A.
- Formato: FIEBDC-3/2016
- Programa: Gerador de preços para construção civil. CYPE Ingenieros, S.A.
- Data: 17/06/2024
- Âmbito geográfico: Brasil
- Moeda: BRL
- Custos indiretos: 3 %
- Despesas gerais: 13 %
- Lucro: 6 %
- IVA: 17 %

## I Instalações

### IC Aquecimento, refrigeração, climatização e água quente

#### ICV Unidades centrais para aquecimento, refrigeração, climatização e água quente

**ICV162** Un Unidade água-água, bomba de calor, para produção de água quente, aquecimento e refrigeração.
Bomba de calor reversível, água-água, modelo flexoCOMPACT exclusive 5 "VAILLANT", classe de eficiência energética em aquecimento A++, classe de eficiência energética em água quente A, perfil de consumo XL, reservatório com permutador de água quente de aço inoxidável de 171 l, potência calorífica nominal 5,9 kW, COP 4,6, potência frigorífica nominal 6,9 kW, EER 5,2, pressão sonora 38 dBA, dimensões 1868x595x600 mm, peso 212 kg, alimentação monofásica a 230 V, com temperatura de impulsão até 65°C, circuito refrigerante com injeção de vapor EVI de alto rendimento, válvula de 4 vias para inversão de ciclo, permutadores de placas de aço inoxidável de alta capacidade com injeção de líquido, refrigerante R-410A, aquecimento elétrico adicional de potência configurável até 9 kW, sistema de controle sensoCOMFORT VRC 720f, com controle da temperatura com sonda exterior, display digital, sem fios, programação diária e semanal, para controle de vários circuitos de aquecimento com módulos e termostatos adicionais, módulo de conectividade myVaillant para controle desde smartphone ou tablet através da App myVaillant para IOS (iPhone e iPad) e Android e módulo hidráulico fluoCOLLECT VMW 11 SI com permutador de placas, para o aproveitamento energético do poço de águas subterrâneas, e bombas de circulação de alta eficiência, kit hidráulico para instalação de bomba de calor flexoCOMPACT, com bomba de circulação de água quente, para bomba de calor flexoCOMPACT, módulo, modelo VR 70, módulo, modelo VR 70. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42vai057m | Un | Bomba de calor reversível, água-água, modelo flexoCOMPACT exclusive 5 "VAILLANT", classe de eficiência energética em aquecimento A++, classe de eficiência energética em água quente A, perfil de consumo XL, reservatório com permutador de água quente de aço inoxidável de 171 l, potência calorífica nominal 5,9 kW, COP 4,6, potência frigorífica nominal 6,9 kW, EER 5,2, pressão sonora 38 dBA, dimensões 1868x595x600 mm, peso 212 kg, alimentação monofásica a 230 V, com temperatura de impulsão até 65°C, circuito refrigerante com injeção de vapor EVI de alto rendimento, válvula de 4 vias para inversão de ciclo, permutadores de placas de aço inoxidável de alta capacidade com injeção de líquido, refrigerante R-410A, aquecimento elétrico adicional de potência configurável até 9 kW, sistema de controle sensoCOMFORT VRC 720f, com controle da temperatura com sonda exterior, display digital, sem fios, programação diária e semanal, para controle de vários circuitos de aquecimento com módulos e termostatos adicionais, módulo de conectividade myVaillant para controle desde smartphone ou tablet através da App myVaillant para IOS (iPhone e iPad) e Android e módulo hidráulico fluoCOLLECT VMW 11 SI com permutador de placas, para o aproveitamento energético do poço de águas subterrâneas, e bombas de circulação de alta eficiência. (material) | 1 | 116627.38 | 116627.380 |
| mt38vai611a | Un | Módulo, modelo VR 70 "VAILLANT", para o controle de 2 circuitos adicionais de aquecimento, com comunicação com protocolo Ebus e 2 sondas de temperatura VR 10. (material) | 1 | 1741.2 | 1741.200 |
| mt42vai502a | Un | Kit hidráulico para instalação de bomba de calor flexoCOMPACT, "VAILLANT". (material) | 1 | 9208.31 | 9208.310 |
| mt42vai514a | Un | Bomba de circulação de água quente, para bomba de calor flexoCOMPACT, "VAILLANT". (material) | 1 | 2209.99 | 2209.990 |
| mt37www060f | Un | Filtro de retenção de resíduos de latão, com peneiro de aço inoxidável com perfurações de 0,5 mm de diâmetro, com rosca de 1 1/4", para uma pressão máxima de funcionamento de 16 bar e uma temperatura máxima de 110°C. (material) | 1 | 55.74 | 55.740 |
| mt37www050e | Un | União anti-vibração, de borracha, com rosca de 1 1/4", para uma pressão máxima de funcionamento de 10 bar. (material) | 4 | 110.97 | 443.880 |
| mt42www050 | Un | Termômetro bimetálico, diâmetro de esfera de 100 mm, com tomada vertical, com bainha de 1/2", escala de temperatura de 0 a 120°C. (material) | 1 | 366.33 | 366.330 |
| mt37sve010e | Un | Registro de esfera de latão niquelado para enroscar de 1 1/4". (material) | 4 | 50.1 | 200.400 |
| mo005 | h | Instalador de ar condicionado. (mão de obra) | 7.511 | 40.91 | 307.275 |
| mo104 | h | Ajudante de instalador de ar condicionado. (mão de obra) | 7.511 | 30.78 | 231.189 |
| % | % | Custos diretos complementares | 2 % | 131391.694 | 2627.834 |
|  |  | Custos diretos |  |  | 134019.528 |

## Recursos

**mt42vai057m** Un Bomba de calor reversível
Dados técnicos: Custo energético 9252.310 MJ; Emissão de CO2 544.753 kg
Resíduos:
- embalagem: re150101 Embalagens de papel e cartão. (componente de resíduo); rendimento 3.263 kg; Código LER 15 01 01; Massa do elemento 1 kg; Volume 0.001333 m3
- embalagem: re170201 Madeira. (componente de resíduo); rendimento 0.74 kg; Código LER 17 02 01; Massa do elemento 1 kg; Volume 0.000909 m3

**mt37www060f** Un Filtro de retenção de resíduos de latão
Dados técnicos: Custo energético 860.723 MJ; Emissão de CO2 61.001 kg
Resíduos:
- embalagem: re150101 Embalagens de papel e cartão; rendimento 0.072 kg

**mt37www050e** Un União anti-vibração, de borracha, com rosca de 1 1/4", para uma pressão máxima de funcionamento de 10 bar
Dados técnicos: Custo energético 185.212 MJ; Emissão de CO2 16.468 kg
Resíduos:
- embalagem: re150101 Embalagens de papel e cartão; rendimento 0.072 kg

**mt37sve010e** Un Registro de esfera de latão niquelado para enroscar de 1 1/4"
Dados técnicos: Custo energético 1282.649 MJ; Emissão de CO2 86.201 kg
Resíduos:
- embalagem: re150101 Embalagens de papel e cartão; rendimento 0.072 kg
