# Sistema "VELUX" de túnel de luz para coberturas planas

- Propriedade do ficheiro: CYPE INGENIEROS, S.A.
- Formato: FIEBDC-3/2002
- Âmbito geográfico: Brasil
- Moeda: BRL
- Custos indiretos: 3.00 %
- Despesas gerais: 13.00 %
- Lucro: 6.00 %
- IVA: 17.00 %

## Q Coberturas

### QL Pontos de luz

#### QLT Túneis de luz

**QLT020** Un Sistema "VELUX" de túnel de luz para coberturas planas.
Túnel de luz rígido, modelo TCR 0K14 2010 "VELUX", de 35 cm de diâmetro, composto por um marco de PVC branco de 15 cm de altura, folha de material plástico (ABS), cúpula exterior transparente de polimetilmetacrilato (PMMA), dois tubos rígidos de alumínio, com revestimento interior refletor, de 62 cm de comprimento e 35 cm de diâmetro, dois joelhos reguláveis entre 0° e 45°, kit difusor com duplo painel acrílico isolante e anel embelezador interior, de plástico, de cor branca, instalado em coberturas planas com caimentos de 0° a 15°, através de 1 extensão rígida de alumínio, com revestimento interior refletor, modelo ZTR 0K14, de 62 cm de comprimento e 35 cm de diâmetro. Totalmente equipada e montada.
Inclui: Marcação. Disposição, aprumo e nivelamento do marco. Aparafusamento dos elementos de fixação do marco. Vedação de juntas perimetrais. Colocação de acessórios.
Critério de medição de projeto: Número de unidades previstas, segundo documentação gráfica de Projeto.
Critério de quantitativos de obra: Medir-se-á o número de unidades realmente executadas segundo especificações de Projeto.

| Código | Un | Descrição | Rendimento | Preço | Importância |
|---|---|---|---|---|---|
| mt21trv060b | Un | Túnel de luz rígido, modelo TCR 0K14 2010 "VELUX", de 35 cm de diâmetro, composto por um marco de PVC branco de 15 cm de altura, folha de material plástico (ABS), cúpula exterior transparente de polimetilmetacrilato (PMMA), dois tubos rígidos de alumínio, com revestimento interior refletor, de 62 cm de comprimento e 35 cm de diâmetro, dois joelhos reguláveis entre 0° e 45°, kit difusor com duplo painel acrílico isolante e anel embelezador interior, de plástico, de cor branca, para instalação em coberturas planas com caimentos de 0° a 15°. (material) | 1.000 | 1841.27 | 1841.27 |
| mt21trv020c | Un | Extensão rígida de alumínio, com revestimento interior refletor, para túnel de luz, modelo ZTR 0K14 0062 "VELUX", de 62 cm de comprimento e 35 cm de diâmetro. (material) | 1.000 | 240.94 | 240.94 |
| mo011 | h | Montador. (mão de obra) | 1.395 | 40.91 | 57.07 |
| mo080 | h | Ajudante de montador. (mão de obra) | 0.581 | 30.23 | 17.56 |
| % | % | Custos diretos complementares | 2 % | 2156.84 | 43.14 |
|  |  | Custos diretos |  |  | 2199.98 |
