# Pino fixo, de aço corten

- Propriedade do ficheiro: CYPE INGENIEROS, S.A.
- Formato: FIEBDC-3/2002
- Âmbito geográfico: Brasil
- Moeda: BRL
- Custos indiretos: 3.00 %
- Despesas gerais: 13.00 %
- Lucro: 6.00 %
- IVA: 17.00 %

## T Equipamento urbano

### TP Proteções para pedestres

#### TPH Postes

**TPH010** Un Pino fixo, de aço corten.
Pino fixo modelo Tátil "SANTA & COLE", de 90 cm de altura, de chapa de aço corten acabamento granulado silhuetada através de oxicorte, fixado a uma superfície suporte com argamassa cimentícia de pega rápida, Webertec Trafic "WEBER", cor preto, composta de cimento, sílica de fumo, fibras de aço, aditivos especiais e inertes selecionados, com uma resistência à compressão aos 28 dias maior ou igual a 30 N/mm², e elementos de ancoragem.
Critérios considerados na determinação do preço da unidade de obra: O preço não inclui a superfície suporte.
Inclui: Marcação. Montagem. Eliminação e limpeza do material sobrante.
Critério de medição de projeto: Número de unidades previstas, segundo documentação gráfica de Projeto.
Critério de quantitativos de obra: Medir-se-á o número de unidades realmente executadas segundo especificações de Projeto.

| Código | Un | Descrição | Rendimento | Preço | Importância |
|---|---|---|---|---|---|
| mt52hsc010a | Un | Pino fixo modelo Tátil "SANTA & COLE", de 90 cm de altura, de chapa de aço corten acabamento granulado silhuetada através de oxicorte, inclusive pernos de ancoragem. (material) | 1.000 | 866.56 | 866.56 |
| mt09moc140a | kg | Argamassa cimentícia de pega rápida, Webertec Trafic "WEBER", cor preto, composta de cimento, sílica de fumo, fibras de aço, aditivos especiais e inertes selecionados, com uma resistência à compressão aos 28 dias maior ou igual a 30 N/mm², para a reparação de pisos de concreto em áreas de tráfego rodado. (material) | 0.200 | 3.71 | 0.74 |
| mo041 | h | Oficial de obras de construção civil. (mão de obra) | 0.460 | 32.24 | 14.83 |
| mo087 | h | Ajudante de obras de construção civil. (mão de obra) | 0.460 | 30.23 | 13.91 |
| % | % | Custos diretos complementares | 2 % | 896.04 | 17.92 |
|  |  | Custos diretos |  |  | 913.96 |
