# Pino fixo, de madeira

- Propriedade do ficheiro: CYPE INGENIEROS, S.A.
- Formato: FIEBDC-3/2002
- Âmbito geográfico: Brasil
- Moeda: BRL
- Custos indiretos: 3.00 %
- Despesas gerais: 13.00 %
- Lucro: 6.00 %
- IVA: 17.00 %

## T Equipamento urbano

### TP Proteções para pedestres

#### TPH Postes

**TPH060** Un Pino fixo, de madeira.
Pino fixo prismático, de 80x15x15 cm, de madeira tropical tratada com protetor fungicida, insecticida e hidrófugo, com acabamento em cor natural, colocação com pernos de ancoragem e argamassa cimentícia de pega rápida, Webertec Trafic "WEBER".
Critérios considerados na determinação do preço da unidade de obra: O preço não inclui a superfície suporte.
Inclui: Marcação. Colocação.
Critério de medição de projeto: Número de unidades previstas, segundo documentação gráfica de Projeto.
Critério de quantitativos de obra: Medir-se-á o número de unidades realmente executadas segundo especificações de Projeto.

| Código | Un | Descrição | Rendimento | Preço | Importância |
|---|---|---|---|---|---|
| mt52mug320a | Un | Pino fixo prismático, de 80x15x15 cm, de madeira tropical tratada com protetor fungicida, insecticida e hidrófugo, com acabamento em cor natural, inclusive pernos de ancoragem. (material) | 1.000 | 585.36 | 585.36 |
| mt09reh330 | kg | Argamassa de resina epóxi com areia de sílica, de endurecimento rápido, para enchimento de ancoragens. (material) | 0.200 | 12.31 | 2.46 |
| mo041 | h | Oficial de obras de construção civil. (mão de obra) | 0.460 | 33.34 | 15.34 |
| mo087 | h | Ajudante de obras de construção civil. (mão de obra) | 0.460 | 31.49 | 14.49 |
| % | % | Custos diretos complementares | 2 % | 617.65 | 12.35 |
|  |  | Custos diretos |  |  | 630.00 |
