# Pino fixo, de ferro

- Propriedade do ficheiro: CYPE Ingenieros S.A.
- Formato: FIEBDC-3/2016
- Programa: Gerador de preços para construção civil. CYPE Ingenieros, S.A.
- Data: 17/06/2024
- Âmbito geográfico: Brasil
- Moeda: BRL
- Custos indiretos: 3 %
- Despesas gerais: 13 %
- Lucro: 6 %
- IVA: 17 %

## T Equipamento urbano

### TP Proteções para pedestres

#### TPH Postes

**TPH040** Un Pino fixo, de ferro.
Pino fixo prismático, de 35x16x16 cm, de ferro com primer epóxi e tinta de poliéster em pó cor negro forja, fixado a uma superfície suporte com argamassa cimentícia de pega rápida, Webertec Trafic "WEBER", cor preto, composta de cimento, sílica de fumo, fibras de aço, aditivos especiais e inertes selecionados, com uma resistência à compressão aos 28 dias maior ou igual a 30 N/mm², e elementos de ancoragem.
Critérios considerados na determinação do preço da unidade de obra: O preço não inclui a superfície suporte.
Inclui: Marcação. Montagem. Eliminação e limpeza do material sobrante.
Critério de medição de projeto: Número de unidades previstas, segundo documentação gráfica de Projeto.
Critério de quantitativos de obra: Medir-se-á o número de unidades realmente executadas segundo especificações de Projeto.

| Código | Un | Descrição | Rendimento | Preço | Importância |
|---|---|---|---|---|---|
| mt52mug300t | Un | Pino fixo prismático, de 35x16x16 cm, de ferro com primer epóxi e tinta de poliéster em pó cor negro forja, inclusive pernos de ancoragem. (material) | 1 | 248.62 | 248.620 |
| mt09moc140a | kg | Argamassa cimentícia de pega rápida, Webertec Trafic "WEBER", cor preto, composta de cimento, sílica de fumo, fibras de aço, aditivos especiais e inertes selecionados, com uma resistência à compressão aos 28 dias maior ou igual a 30 N/mm², para a reparação de pisos de concreto em áreas de tráfego rodado. (material) | 0.2 | 3.71 | 0.742 |
| mo041 | h | Oficial de obras de construção civil. (mão de obra) | 0.46 | 32.24 | 14.830 |
| mo087 | h | Ajudante de obras de construção civil. (mão de obra) | 0.46 | 30.23 | 13.906 |
| % | % | Custos diretos complementares | 2 % | 278.098 | 5.562 |
|  |  | Custos diretos |  |  | 283.660 |

Resíduos:
- colocação: mt09moc140a; fator de resíduo 0.0063

## Recursos

**mt52mug300t** Un Pino fixo prismático
Dados técnicos: Custo energético 315.568 MJ; Emissão de CO2 20.513 kg
Resíduos:
- embalagem: re150101 Embalagens de papel e cartão. (componente de resíduo); rendimento 1.32 kg; Código LER 15 01 01; Massa do elemento 1 kg; Volume 0.001333 m3

**mt09moc140a** kg Argamassa cimentícia de pega rápida
Dados técnicos: Custo energético 2.394 MJ; Emissão de CO2 0.194 kg; Código LER 17 01 01; Massa do elemento 1 kg; Volume 0.000667 m3
Resíduos:
- embalagem: re150101 Embalagens de papel e cartão; rendimento 0.014 kg
- embalagem: re170201 Madeira. (componente de resíduo); rendimento 0.001 kg; Código LER 17 02 01; Massa do elemento 1 kg; Volume 0.000909 m3
- embalagem: re170203 Plástico. (componente de resíduo); rendimento 0.003 kg; Código LER 17 02 03; Massa do elemento 1 kg; Volume 0.001667 m3
