# Pino extraível, de ferro fundido

- Propriedade do ficheiro: CYPE Ingenieros S.A.
- Formato: FIEBDC-3/2016
- Programa: Gerador de preços para construção civil. CYPE Ingenieros, S.A.
- Data: 17/06/2024
- Âmbito geográfico: Brasil
- Moeda: BRL
- Custos indiretos: 3 %
- Despesas gerais: 13 %
- Lucro: 6 %
- IVA: 17 %

## T Equipamento urbano

### TP Proteções para pedestres

#### TPH Postes

**TPH090** Un Pino extraível, de ferro fundido.
Pino com corpo extraível de ferro fundido de 89x7x7 cm e base para embutir de aço galvanizado de 14x7x7 cm, comprimento total do conjunto 103 cm, fechadura com chave de cabeça triangular, acabamento com proteção antioxidante e tinta, fixado a uma base de concreto C20 classe de agressividade ambiental I e tipo de ambiente rural, brita 1, consistência S50 com argamassa cimentícia de pega rápida, Webertec Trafic "WEBER", cor preto, composta de cimento, sílica de fumo, fibras de aço, aditivos especiais e inertes selecionados, com uma resistência à compressão aos 28 dias maior ou igual a 30 N/mm².
Critérios considerados na determinação do preço da unidade de obra: O preço inclui a escavação.
Inclui: Marcação. Escavação com meios manuais. Concretagem da base de apoio. Montagem. Eliminação e limpeza do material sobrante.
Critério de medição de projeto: Número de unidades previstas, segundo documentação gráfica de Projeto.
Critério de quantitativos de obra: Medir-se-á o número de unidades realmente executadas segundo especificações de Projeto.

| Código | Un | Descrição | Rendimento | Preço | Importância |
|---|---|---|---|---|---|
| mt52mug350a | Un | Pino com corpo extraível de ferro fundido de 89x7x7 cm e base para embutir de aço galvanizado de 14x7x7 cm, comprimento total do conjunto 103 cm, fechadura com chave de cabeça triangular, acabamento com proteção antioxidante e tinta. (material) | 1 | 500.34 | 500.340 |
| mt10hmf060ana | m³ | Concreto simples C20 classe de agressividade ambiental I e tipo de ambiente rural, brita 1, consistência S50, dosado em central, segundo ABNT NBR 8953. (material) | 0.25 | 314.35 | 78.588 |
| mt09moc140a | kg | Argamassa cimentícia de pega rápida, Webertec Trafic "WEBER", cor preto, composta de cimento, sílica de fumo, fibras de aço, aditivos especiais e inertes selecionados, com uma resistência à compressão aos 28 dias maior ou igual a 30 N/mm², para a reparação de pisos de concreto em áreas de tráfego rodado. (material) | 0.2 | 3.71 | 0.742 |
| mo041 | h | Oficial de obras de construção civil. (mão de obra) | 0.69 | 32.24 | 22.246 |
| mo087 | h | Ajudante de obras de construção civil. (mão de obra) | 0.69 | 30.23 | 20.859 |
| % | % | Custos diretos complementares | 2 % | 622.775 | 12.456 |
|  |  | Custos diretos |  |  | 635.231 |

Resíduos:
- colocação: mt10hmf060ana; fator de resíduo 0.0012861
- colocação: mt09moc140a; fator de resíduo 0.0063

## Recursos

**mt10hmf060ana** m³ Concreto simples C20 classe de agressividade ambiental I e tipo de ambiente rural
Dados técnicos: Custo energético 1920.000 MJ; Emissão de CO2 240.000 kg; Código LER 17 01 01; Massa do elemento 2400 kg; Volume 1.6 m3

**mt09moc140a** kg Argamassa cimentícia de pega rápida
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
