# Impermeabilização líquida de arremate superior de parapeito e fachada

- Propriedade do ficheiro: CYPE INGENIEROS, S.A.
- Formato: FIEBDC-3/2002
- Âmbito geográfico: Brasil
- Moeda: BRL
- Custos indiretos: 3.00 %
- Despesas gerais: 13.00 %
- Lucro: 6.00 %
- IVA: 17.00 %

## N Isolamentos e impermeabilizações

### NL Impermeabilizações líquidas

#### NLF Fachadas

**NLF010** m² Impermeabilização líquida de arremate superior de parapeito e fachada.
Impermeabilização líquida de arremate superior de parapeito e fachada, com três demãos de revestimento elástico impermeabilizante Weberdry Easy Roof "WEBER", cor branco, composto de polímeros sintéticos em dispersão, cargas e pigmentos minerais e fibras, 2,25 kg/m².
Critérios considerados na determinação do preço da unidade de obra: O preço não inclui o elemento de proteção.
Inclui: Limpeza e preparação da superfície. Aplicação do impermeabilizante.
Critério de medição de projeto: Superfície medida segundo documentação gráfica de Projeto.
Critério de quantitativos de obra: Medir-se-á a superfície realmente executada segundo especificações de Projeto.

| Código | Un | Descrição | Rendimento | Preço | Importância |
|---|---|---|---|---|---|
| mt28mic030l | kg | Revestimento elástico impermeabilizante Weberdry Easy Roof "WEBER", cor branco, composto de polímeros sintéticos em dispersão, cargas e pigmentos minerais e fibras. (material) | 2.250 | 21.20 | 47.70 |
| mo032 | h | Aplicador de produtos impermeabilizantes. (mão de obra) | 0.105 | 32.24 | 3.39 |
| mo070 | h | Ajudante de aplicador de produtos impermeabilizantes. (mão de obra) | 0.105 | 30.23 | 3.17 |
| % | % | Custos diretos complementares | 2 % | 54.26 | 1.09 |
|  |  | Custos diretos |  |  | 55.35 |
