# Revestimento interior com peças de azulejo. Colocação em camada grossa

- Propriedade do ficheiro: CYPE INGENIEROS, S.A.
- Formato: FIEBDC-3/2002
- Âmbito geográfico: Brasil
- Moeda: BRL
- Custos indiretos: 3.00 %
- Despesas gerais: 13.00 %
- Lucro: 6.00 %
- IVA: 17.00 %

## R Revestimentos e forros

### RA De peças rígidas em paramentos verticais

#### RAG De azulejo

**RAG110** m² Revestimento interior com peças de azulejo. Colocação em camada grossa.
Revestimento interior com peças de azulejo, de 200x200 mm, cor branca, acabamento mate, gama média, capacidade de absorção de água E>10%. SUPORTE: paramento de alvenaria, vertical, até 3 m de altura. COLOCAÇÃO: em camada grossa com argamassa de cimento M-5. REJUNTAMENTO: com argamassa de rejuntamento cimentosa melhorada, tipo CG2 W A, com absorção de água reduzida e resistência elevada à abrasão, Webercolor Junta Fina "WEBER", cor Blanco, em juntas de 3 mm de espessura. Inclusive cruzetas de PVC.
Critérios considerados na determinação do preço da unidade de obra: O preço não inclui as peças especiais nem a resolução de pontos singulares.
Inclui: Preparação da superfície suporte. Marcação dos níveis, da disposição de peças e das juntas. Corte das peças. Preparação e aplicação do material de colocação. Formação de juntas de movimento. Colocação das peças. Rejuntamento. Acabamento e limpeza final.
Critério de medição de projeto: Superfície medida segundo documentação gráfica de Projeto, descontando as aberturas de superfície maior de 3 m². Não foi incrementada a medição por perdas, uma vez que na composição se considerou 5% a mais.
Critério de quantitativos de obra: Medir-se-á a superfície realmente executada segundo especificações de Projeto, descontando as aberturas de superfície maior de 3 m².

| Código | Un | Descrição | Rendimento | Preço | Importância |
|---|---|---|---|---|---|
| mt09mor010c | m³ | Argamassa de cimento CEM II/B-L 32,5 N tipo M-5, confeccionada em obra com 230 kg/m³ de cimento e uma proporção em volume 1/6. (material) | 0.030 | 285.49 | 8.56 |
| mt19aba100an | m² | Peças de azulejo, de 200x200 mm, cor branca, acabamento mate, gama média, capacidade de absorção de água E>10%. (material) | 1.050 | 38.05 | 39.95 |
| mt09mcw050fa | kg | Argamassa de rejuntamento cimentosa melhorada, tipo CG2 W A, com absorção de água reduzida e resistência elevada à abrasão, Webercolor Junta Fina "WEBER", cor Blanco, composta de cimento branco, cimento cinza, inertes calcários, resinas sintéticas, aditivos orgânicos e inorgânicos específicos e pigmentos minerais, com muito baixo conteúdo de compostos orgânicos voláteis (COV), extrafina e impermeável à água, para rejuntamento de todo tipo de peças cerâmicas e pedras naturais, para juntas de até 3 mm. (material) | 0.210 | 3.15 | 0.66 |
| mt18acc100a | Un | Kit de cruzetas de PVC para garantir uma espessura das juntas entre peças de entre 1 e 20 mm, em revestimentos e pisos cerâmicos. (material) | 0.350 | 7.21 | 2.52 |
| op00sie030 |  | Serra de disco de diamante, para mesa de trabalho, de corte úmido. | 1.000 | 0.00 | 0.00 |
| op00amo010 |  | Esmerilhadeira. | 1.000 | 0.00 | 0.00 |
| op00tal010 |  | Furadeira. | 1.000 | 0.00 | 0.00 |
| mo024 | h | Ladrilhista (azulejista). (mão de obra) | 0.460 | 33.34 | 15.34 |
| mo062 | h | Ajudante de ladrilhista (azulejista). (mão de obra) | 0.230 | 31.49 | 7.24 |
| % | % | Custos diretos complementares | 2 % | 74.27 | 1.49 |
|  |  | Custos diretos |  |  | 75.76 |
