# Revestimento de degrau de escada interior, com peças de grés porcelânico técnico. Colocação em camada fina

- Propriedade do ficheiro: CYPE INGENIEROS, S.A.
- Formato: FIEBDC-3/2002
- Âmbito geográfico: Brasil
- Moeda: BRL
- Custos indiretos: 3.00 %
- Despesas gerais: 13.00 %
- Lucro: 6.00 %
- IVA: 17.00 %

## R Revestimentos e forros

### RE Degraus

#### REG De peças cerâmicas

**REG120** m Revestimento de degrau de escada interior, com peças de grés porcelânico técnico. Colocação em camada fina.
Revestimento de degrau de escada interior, com peças de grés porcelânico técnico, formado por piso com canto reto, e espelho, gama média, capacidade de absorção de água E<0,5%, com resistência ao deslizamento média. COLOCAÇÃO: em camada fina e através de colagem simples com cimento cola de pega normal, de altas prestações, C1 T, com deslizamento reduzido Webercol Dur "WEBER", cor cinza. REJUNTAMENTO: com argamassa de rejuntamento cimentosa melhorada, tipo CG2 W A, com absorção de água reduzida e resistência elevada à abrasão, Webercolor Junta Fina "WEBER", cor Blanco, em juntas de 2 mm de espessura.
Inclui: Marcação da disposição das peças. Formação de encaixes em esquinas e cantos. Humidificação dos degraus. Colocação com argamassa de cimento. Colocação de cordéis. Colocação das peças. Emboço do espelho. Limpeza do tramo.
Critério de medição de projeto: Comprimento da aresta formada pelo piso e pelo espelho, medida segundo documentação gráfica de Projeto.
Critério de quantitativos de obra: Medir-se-á, na aresta de intersecção entre piso e espelho, o comprimento realmente executado segundo especificações de Projeto.

| Código | Un | Descrição | Rendimento | Preço | Importância |
|---|---|---|---|---|---|
| mt09mcw010d | kg | Cimento cola de pega normal, de altas prestações, C1 T, com deslizamento reduzido Webercol Dur "WEBER", cor cinza, à base de cimento cinza, resina sintética, inertes siliciosos e calcários e aditivos orgânicos e inorgânicos, com resistência à imersão em água. (material) | 1.485 | 0.82 | 1.22 |
| mt18bcp115Bc | m | Piso de grés porcelânico técnico com canto reto, gama média, capacidade de absorção de água E<0,5%, com resistência ao deslizamento média. (material) | 1.050 | 60.08 | 63.08 |
| mt18bcp116lc | m | Espelho de grés porcelânico técnico, gama média, capacidade de absorção de água E<0,5%. (material) | 1.050 | 20.87 | 21.91 |
| mt18acc100a | Un | Kit de cruzetas de PVC para garantir uma espessura das juntas entre peças de entre 1 e 20 mm, em revestimentos e pisos cerâmicos. (material) | 0.052 | 7.21 | 0.37 |
| mt09mcw050fa | kg | Argamassa de rejuntamento cimentosa melhorada, tipo CG2 W A, com absorção de água reduzida e resistência elevada à abrasão, Webercolor Junta Fina "WEBER", cor Blanco, composta de cimento branco, cimento cinza, inertes calcários, resinas sintéticas, aditivos orgânicos e inorgânicos específicos e pigmentos minerais, com muito baixo conteúdo de compostos orgânicos voláteis (COV), extrafina e impermeável à água, para rejuntamento de todo tipo de peças cerâmicas e pedras naturais, para juntas de até 3 mm. (material) | 0.043 | 3.15 | 0.14 |
| mo023 | h | Ladrilhista. (mão de obra) | 0.627 | 33.34 | 20.90 |
| mo061 | h | Ajudante de ladrilhista. (mão de obra) | 0.418 | 31.49 | 13.16 |
| % | % | Custos diretos complementares | 2 % | 120.78 | 2.42 |
|  |  | Custos diretos |  |  | 123.20 |
