# Impermeabilização líquida de cornija ou beiral

- Propriedade do ficheiro: CYPE Ingenieros S.A.
- Formato: FIEBDC-3/2016
- Programa: Gerador de preços para construção civil. CYPE Ingenieros, S.A.
- Data: 17/06/2024
- Âmbito geográfico: Brasil
- Moeda: BRL
- Custos indiretos: 3 %
- Despesas gerais: 13 %
- Lucro: 6 %
- IVA: 17 %

## N Isolamentos e impermeabilizações

### NL Impermeabilizações líquidas

#### NLF Fachadas

**NLF005** m² Impermeabilização líquida de cornija ou beiral.
Impermeabilização líquida de cornija ou beiral de concreto armado, com três demãos de revestimento elástico impermeabilizante Weberdry Easy Roof "WEBER", cor vermelho, composto de polímeros sintéticos em dispersão, cargas e pigmentos minerais e fibras, 2,25 kg/m², sobre argamassa de cimento, confeccionada em obra, com aditivo hidrófugo, dosificação 1:6, com caimento de 1% a 5%, acabamento afagado.
Inclui: Derramamento, espalhamento e nivelamento da camada de argamassa de formação de caimentos. Aplicação do impermeabilizante.
Critério de medição de projeto: Superfície medida segundo documentação gráfica de Projeto.
Critério de quantitativos de obra: Medir-se-á a superfície realmente executada segundo especificações de Projeto.

| Código | Un | Descrição | Rendimento | Preço | Importância |
|---|---|---|---|---|---|
| mt28mic030j | kg | Revestimento elástico impermeabilizante Weberdry Easy Roof "WEBER", cor vermelho, composto de polímeros sintéticos em dispersão, cargas e pigmentos minerais e fibras. (material) | 2.25 | 21.2 | 47.700 |
| mt08aaa010a | m³ | Água. (material) | 0.006 | 3.79 | 0.023 |
| mt01arg005a | t | Areia de pedreira, para argamassa preparada em obra. (material) | 0.033 | 50.71 | 1.673 |
| mt08cem002 | kg | Cimento cinza em sacos. (material) | 5 | 0.63 | 3.150 |
| mt08adt010 | kg | Aditivo hidrófugo para impermeabilização de argamassas ou concretos. (material) | 0.1 | 3.03 | 0.303 |
| mq06hor010 | h | Betoneira elétrica com uma capacidade de amassamento de 160 l. (equipamento) | 0.014 | 12.69 | 0.178 |
| mo032 | h | Aplicador de produtos impermeabilizantes. (mão de obra) | 0.272 | 32.24 | 8.769 |
| mo070 | h | Ajudante de aplicador de produtos impermeabilizantes. (mão de obra) | 0.272 | 30.23 | 8.223 |
| % | % | Custos diretos complementares | 2 % | 70.019 | 1.400 |
|  |  | Custos diretos |  |  | 71.419 |

Resíduos:
- colocação: mt28mic030j; fator de resíduo 0.035
- colocação: mt01arg005a Areia de pedreira, para argamassa preparada em obra; fator de resíduo 0.00501329
- colocação: mt08cem002 Cimento cinza em sacos; fator de resíduo 0.0063
- colocação: mt08adt010 Aditivo hidrófugo para impermeabilização de argamassas ou concretos; fator de resíduo 0.055

## Recursos

**mt28mic030j** kg Revestimento elástico impermeabilizante Weberdry Easy Roof "WEBER"
Dados técnicos: Custo energético 15.053 MJ; Emissão de CO2 0.575 kg; Código LER 17 09 04; Massa do elemento 1 kg; Volume 0.000667 m3
Resíduos:
- embalagem: re170203 Plástico. (componente de resíduo); rendimento 0.003 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico; rendimento 0.003 kg

**mt08adt010** kg Aditivo hidrófugo para impermeabilização de argamassas ou concretos
Dados técnicos: Custo energético 71.130 MJ; Emissão de CO2 2.824 kg; Código LER 17 09 04; Massa do elemento 1 kg; Volume 0.000667 m3
Resíduos:
- embalagem: re170203 Plástico; rendimento 0.032 kg
