# Camada de argamassa de cimento sobre paramento interior

- Propriedade do ficheiro: CYPE Ingenieros S.A.
- Formato: FIEBDC-3/2016
- Programa: Gerador de preços para construção civil. CYPE Ingenieros, S.A.
- Data: 17/06/2024
- Âmbito geográfico: Brasil
- Moeda: BRL
- Custos indiretos: 3 %
- Despesas gerais: 13 %
- Lucro: 6 %
- IVA: 17 %

## R Revestimentos e forros

### RB Argamassas industrializadas para rebocos

#### RBE Argamassas de cimento

**RBE040** m² Camada de argamassa de cimento sobre paramento interior.
Camada de argamassa de cimento, resistência à compressão maior ou igual a 6 N/mm², absorção de água por capilaridade menor de 0,2 kg/m² min½, cor cinza, de 3 mm de espessura, com aplicação de mestras, com acabamento afagado, aplicada manualmente, sobre paramento interior de alvenaria cerâmica, vertical, até 3 m de altura. Inclusive perfis de PVC, para formação de juntas.
Critérios considerados na determinação do preço da unidade de obra: O preço inclui a proteção dos elementos da envolvente que possam ser afetados durante os trabalhos e a resolução de pontos singulares.
Inclui: Preparação da superfície suporte. Disposição dos panos de trabalho. Colocação de réguas e fios. Colocação de tentos. Formação de mestras. Preparação da argamassa. Aplicação da argamassa. Realização de juntas e pontos singulares. Execução do acabamento. Cura da argamassa.
Critério de medição de projeto: Superfície medida segundo documentação gráfica de Projeto, deduzindo 50% das aberturas entre 2 e 4 m² e 100% das aberturas maiores que 4 m², adicionando no entanto, nas últimas, a superfície da parte interior da abertura, correspondente ao desenvolvimento de ombreiras e padieiras. Nas aberturas que não se deduzam, ou que se deduzam parcialmente, estão incluídos os trabalhos de realizar a superfície interior da abertura.
Critério de quantitativos de obra: Medir-se-á a superfície realmente executada segundo especificações de Projeto, deduzindo 50% das aberturas entre 2 e 4 m² e 100% das aberturas maiores que 4 m², adicionando no entanto, nas últimas, a superfície da parte interior da abertura, correspondente ao desenvolvimento de ombreiras e padieiras. Nas aberturas que não se deduzam, ou que se deduzam parcialmente, estão incluídos os trabalhos de realizar a superfície interior da abertura.

| Código | Un | Descrição | Rendimento | Preço | Importância |
|---|---|---|---|---|---|
| mt08aaa010a | m³ | Água. (material) | 0.005 | 3.79 | 0.019 |
| mt28mim050c | kg | Argamassa de cimento, resistência à compressão maior ou igual a 6 N/mm², absorção de água por capilaridade menor de 0,2 kg/m² min½, para utilização em interiores ou em exteriores, cor cinza, composta por aglomerantes especiais, inertes selecionados, aditivos especiais e polímeros em pó, fornecida em sacos. (material) | 3.9 | 2.48 | 9.672 |
| mt28mon030 | m | Perfil para juntas de PVC. (material) | 0.75 | 1 | 0.750 |
| mo039 | h | Pedreiro de acabamento. (mão de obra) | 0.486 | 32.24 | 15.669 |
| mo111 | h | Servente de pedreiro de acabamento. (mão de obra) | 0.285 | 28.03 | 7.989 |
| % | % | Custos diretos complementares | 2 % | 34.099 | 0.682 |
|  |  | Custos diretos |  |  | 34.781 |

Resíduos:
- colocação: mt28mim050c; fator de resíduo 0.013758
- colocação: mt28mon030 Perfil para juntas de PVC; fator de resíduo 0.08

## Recursos

**mt08aaa010a** m³ Água
Dados técnicos: Custo energético 60.000 MJ; Emissão de CO2 30.000 kg

**mt28mim050c** kg Argamassa de cimento
Dados técnicos: Custo energético 3.346 MJ; Emissão de CO2 0.260 kg; Código LER 17 01 01; Massa do elemento 1 kg; Volume 0.000667 m3
Resíduos:
- embalagem: re150101 Embalagens de papel e cartão. (componente de resíduo); rendimento 0.011 kg; Código LER 15 01 01; Massa do elemento 1 kg; Volume 0.001333 m3

**mt28mon030** m Perfil para juntas de PVC
Dados técnicos: Custo energético 12.316 MJ; Emissão de CO2 0.035 kg; Código LER 17 02 03; Massa do elemento 0.07 kg; Volume 0.000117 m3
Resíduos:
- embalagem: re150101 Embalagens de papel e cartão; rendimento 0.018 kg
- embalagem: re170201 Madeira. (componente de resíduo); rendimento 0.052 kg; Código LER 17 02 01; Massa do elemento 1 kg; Volume 0.000909 m3
- embalagem: re170203 Plástico. (componente de resíduo); rendimento 0.003 kg; Código LER 17 02 03; Massa do elemento 1 kg; Volume 0.001667 m3
