# Hidrófugo transparente para fachadas

- Propriedade do ficheiro: CYPE Ingenieros S.A.
- Formato: FIEBDC-3/2016
- Programa: Gerador de preços para construção civil. CYPE Ingenieros, S.A.
- Data: 17/06/2024
- Âmbito geográfico: Brasil
- Moeda: BRL
- Custos indiretos: 3 %
- Despesas gerais: 13 %
- Lucro: 6 %
- IVA: 17 %

## R Revestimentos e forros

### RL Tratamentos superficiais de proteção

#### RLH Hidrófugos

**RLH010** m² Hidrófugo transparente para fachadas.
Aplicação de tratamento superficial de proteção hidrófuga para fachadas de pedra natural, através de impregnação hidrófuga incolor em base aquosa, Weberneto S-400 "WEBER", anti-carbonatação, aplicada em duas demãos (rendimento: 0,1 l/m²). Inclusive limpeza da superfície suporte.
Inclui: Limpeza geral do paramento suporte. Aplicação do hidrofugante.
Critério de medição de projeto: Superfície medida segundo documentação gráfica de Projeto, com o mesmo critério que o suporte base.
Critério de quantitativos de obra: Medir-se-á a superfície realmente executada segundo especificações de Projeto, com o mesmo critério que o suporte base.

| Código | Un | Descrição | Rendimento | Preço | Importância |
|---|---|---|---|---|---|
| mt27tsw020a | l | Impregnação hidrófuga incolor em base aquosa, Weberneto S-400 "WEBER", anti-carbonatação. (material) | 0.1 | 85.84 | 8.584 |
| mo038 | h | Pintor. (mão de obra) | 0.188 | 32.24 | 6.061 |
| % | % | Custos diretos complementares | 2 % | 14.645 | 0.293 |
|  |  | Custos diretos |  |  | 14.938 |
