# Reparação estrutural de concreto, com argamassa de pega rápida à base de cimento, modificada com polímeros

- Propriedade do ficheiro: CYPE INGENIEROS, S.A.
- Formato: FIEBDC-3/2002
- Âmbito geográfico: Brasil
- Moeda: BRL
- Custos indiretos: 3.00 %
- Despesas gerais: 13.00 %
- Lucro: 6.00 %
- IVA: 17.00 %

## E Estruturas

### EH Concreto armado

#### EHY Reparações

**EHY012** m² Reparação estrutural de concreto, com argamassa de pega rápida à base de cimento, modificada com polímeros.
Aplicação manual de argamassa tixotrópica, de pega rápida (15 minutos), modificada com polímeros, reforçada com fibras, resistente aos sulfatos, de retração compensada, com uma resistência à compressão aos 28 dias maior ou igual a 25 N/mm² e um módulo de elasticidade maior ou igual a 15000 N/mm², Euroclasse A1 de reação ao fogo, em camada de 15 mm de espessura média, com acabamento superficial afagado com esponja ou desempenadeira, para reparação e reforço estrutural de elemento de concreto.
Inclui: Preparação da mistura. Aplicação do produto. Perfilamento de arestas. Cura.
Critério de medição de projeto: Superfície medida segundo documentação gráfica de Projeto.
Critério de quantitativos de obra: Medir-se-á a superfície realmente executada segundo especificações de Projeto.

| Código | Un | Descrição | Rendimento | Preço | Importância |
|---|---|---|---|---|---|
| mt09reo040d | kg | Argamassa tixotrópica, de pega rápida (15 minutos), modificada com polímeros, reforçada com fibras, resistente aos sulfatos, de retração compensada, com uma resistência à compressão aos 28 dias maior ou igual a 25 N/mm² e um módulo de elasticidade maior ou igual a 15000 N/mm², Euroclasse A1 de reação ao fogo, para reparação estrutural do concreto. (material) | 28.500 | 2.81 | 80.09 |
| mt08aaa010a | m³ | Água. (material) | 0.004 | 3.79 | 0.02 |
| mo020 | h | Pedreiro. (mão de obra) | 0.451 | 32.24 | 14.54 |
| mo113 | h | Auxiliar de serviços gerais. (mão de obra) | 0.451 | 27.81 | 12.54 |
| % | % | Custos diretos complementares | 2 % | 107.19 | 2.14 |
|  |  | Custos diretos |  |  | 109.33 |
