# Reparação superficial e acabamento de sestrutura de concreto, com argamassa à base de cimento, modificada com polímeros

- Propriedade do ficheiro: CYPE INGENIEROS, S.A.
- Formato: FIEBDC-3/2002
- Âmbito geográfico: Brasil
- Moeda: BRL
- Custos indiretos: 3.00 %
- Despesas gerais: 13.00 %
- Lucro: 6.00 %
- IVA: 17.00 %

## E Estruturas

### EH Concreto armado

#### EHY Reparações

**EHY034** m² Reparação superficial e acabamento de sestrutura de concreto, com argamassa à base de cimento, modificada com polímeros.
Aplicação manual de argamassa, modificada com polímeros, composta por ligantes hidráulicos, resinas poliméricas, inertes siliciosos e aditivos orgânicos e inorgânicos, Weberep Hormiestetic "WEBER", cor cinza, com resistência à compressão aos 28 dias maior de 24 N/mm², Euroclasse A1 de reação ao fogo, em camada de 3 mm de espessura média, com acabamento superficial afagado com esponja ou desempenadeira, para reparação de superfícies danificadas em estruturas de concreto.
Inclui: Umedecimento da superfície suporte. Preparação da mistura. Aplicação do produto. Perfilamento de arestas. Cura.
Critério de medição de projeto: Superfície medida segundo documentação gráfica de Projeto.
Critério de quantitativos de obra: Medir-se-á a superfície realmente executada segundo especificações de Projeto.

| Código | Un | Descrição | Rendimento | Preço | Importância |
|---|---|---|---|---|---|
| mt09rew010c | kg | Argamassa, modificada com polímeros, composta por ligantes hidráulicos, resinas poliméricas, inertes siliciosos e aditivos orgânicos e inorgânicos, Weberep Hormiestetic "WEBER", cor cinza, com resistência à compressão aos 28 dias maior de 24 N/mm², Euroclasse A1 de reação ao fogo, para reparação superficial e acabamento de estruturas de concreto. (material) | 4.500 | 2.05 | 9.23 |
| mo020 | h | Pedreiro. (mão de obra) | 0.489 | 32.24 | 15.77 |
| mo113 | h | Auxiliar de serviços gerais. (mão de obra) | 0.489 | 27.81 | 13.60 |
| % | % | Custos diretos complementares | 2 % | 38.60 | 0.77 |
|  |  | Custos diretos |  |  | 39.37 |
