# Revestimento de escada com elementos cerâmicos

- Propriedade do ficheiro: CYPE INGENIEROS, S.A.
- Formato: FIEBDC-3/2002
- Âmbito geográfico: Brasil
- Moeda: BRL
- Custos indiretos: 3.00 %
- Despesas gerais: 13.00 %
- Lucro: 6.00 %
- IVA: 17.00 %

## R Revestimentos e forros

### RE Escadas

#### REG Cerâmicos

**REG010** Un Revestimento de escada com elementos cerâmicos.
Revestimento de escada reta de dois tramos com descanso com 17 degraus de 100 cm de largura, formado por peças de grés esmaltado, e rodapé de escada, de 420x180 mm, colocado em um lateral, tudo assente com argamassa de cimento M-5, sobre degraus previamente executados (não incluído neste preço); e rejuntamento com argamassa de rejuntamento cimentosa melhorada, tipo CG2 W A, com absorção de água reduzida e resistência elevada à abrasão, Webercolor Junta Ancha "WEBER", cor Blanco. Inclusive revestimento de patamares e.
Inclui: Marcação do traçado de espelhos, pisos e rodapés de escada. Corte das peças e formação de encaixes em esquinas e cantos. Humidificação dos degraus. Colocação com argamassa do revestimento do espelho e do piso do primeiro degrau. Colocação de cordéis. Colocação de espelhos e pisos. Colocação do rodapé de escada. Rejuntamento. Limpeza do tramo.
Critério de medição de projeto: Número de unidades previstas, segundo documentação gráfica de Projeto.
Critério de quantitativos de obra: Medir-se-á o número de unidades realmente executadas segundo especificações de Projeto.

| Código | Un | Descrição | Rendimento | Preço | Importância |
|---|---|---|---|---|---|
| mt18pce010800 | m | Piso para degrau de grés esmaltado, R$ 8,00/m. (material) | 17.000 | 42.35 | 719.95 |
| mt18pce011800 | m | Espelho para degrau de grés esmaltado, R$ 8,00/m. (material) | 17.000 | 42.35 | 719.95 |
| mt18zce010a500 | m | Rodapé de escada cerâmico de grés esmaltado, 420x180 mm, R$ 5,00/m. (material) | 7.140 | 26.47 | 189.00 |
| mt18bde010800 | m² | Ladrilho cerâmico de grés esmaltado, R$ 8,00/m². (material) | 1.050 | 42.35 | 44.47 |
| mt18rce010a300 | m | Rodapé cerâmico de grés esmaltado, de 7 cm de largura, R$ 3,00/m. (material) | 2.000 | 15.88 | 31.76 |
| mt09mor010c | m³ | Argamassa de cimento CEM II/B-L 32,5 N tipo M-5, confeccionada em obra com 230 kg/m³ de cimento e uma proporção em volume 1/6. (material) | 0.220 | 282.78 | 62.21 |
| mt01ara010a | m³ | Areia com granulometria de 0 a 5 mm de diâmetro, limpa. (material) | 0.020 | 40.28 | 0.81 |
| mt09mcw050ha | kg | Argamassa de rejuntamento cimentosa melhorada, tipo CG2 W A, com absorção de água reduzida e resistência elevada à abrasão, Webercolor Junta Ancha "WEBER", cor Blanco, composta de cimento, inertes calcários, resinas sintéticas, aditivos orgânicos e inorgânicos específicos e pigmentos minerais, com muito baixo conteúdo de compostos orgânicos voláteis (COV), de endurecimento sem retração e impermeável à água, para rejuntamento de todo tipo de peças cerâmicas e pedras naturais, para juntas de 3 a 15 mm. (material) | 13.250 | 3.01 | 39.88 |
| op00sie030 |  | Serra de disco de diamante, para mesa de trabalho, de corte úmido. | 1.000 | 0.00 | 0.00 |
| op00amo010 |  | Esmerilhadeira. | 1.000 | 0.00 | 0.00 |
| mo023 | h | Ladrilhista. (mão de obra) | 10.986 | 32.24 | 354.19 |
| mo061 | h | Ajudante de ladrilhista. (mão de obra) | 10.986 | 30.23 | 332.11 |
| mo113 | h | Auxiliar de serviços gerais. (mão de obra) | 10.986 | 27.81 | 305.52 |
| % | % | Custos diretos complementares | 2 % | 2799.85 | 56.00 |
|  |  | Custos diretos |  |  | 2855.85 |
