# Contrapiso de argamassa leve de cimento

- Propriedade do ficheiro: CYPE INGENIEROS, S.A.
- Formato: FIEBDC-3/2002
- Âmbito geográfico: Brasil
- Moeda: BRL
- Custos indiretos: 3.00 %
- Despesas gerais: 13.00 %
- Lucro: 6.00 %
- IVA: 17.00 %

## R Revestimentos e forros

### RS Pisos

#### RSB Bases de pavimentação

**RSB011** m² Contrapiso de argamassa leve de cimento.
Contrapiso interior, de 35 mm de espessura, de argamassa leve, com resistência à compressão de 12 N/mm², resistência à flexão de 3 N/mm², aplicada manualmente, sobre lâmina de isolamento para formação de piso flutuante. Inclusive banda de painel rígido de poliestireno expandido para a preparação das juntas perimetrais de dilatação.
Critérios considerados na determinação do preço da unidade de obra: O preço não inclui a lâmina de isolamento.
Inclui: Implantação e marcação de níveis. Preparação das juntas perimetrais de dilatação. Formação de mestras. Derramamento e espalhamento da argamassa. Nivelamento da argamassa. Cura da argamassa.
Critério de medição de projeto: Superfície medida segundo documentação gráfica de Projeto.
Critério de quantitativos de obra: Medir-se-á a superfície realmente executada segundo especificações de Projeto, sem deduzir a superfície ocupada pelos pilares situados dentro do seu perímetro.

| Código | Un | Descrição | Rendimento | Preço | Importância |
|---|---|---|---|---|---|
| mt16pea020a | m² | Painel rígido de poliestireno expandido, borda lateral reta, de 10 mm de espessura, resistência térmica 0,25 m²K/W, condutibilidade térmica 0,036 W/(mK), para junta de dilatação. (material) | 0.100 | 6.16 | 0.62 |
| mt09mcp200g | kg | Argamassa leve, com resistência à compressão de 12 N/mm², resistência à flexão de 3 N/mm², composta por cimentos, aditivos, inertes e granulados de cortiça selecionados, densidade 1500 kg/m³, para espessuras até 5 cm, usada em nivelação de pisos. (material) | 47.250 | 1.00 | 47.25 |
| mq06hor010 | h | Betoneira elétrica com uma capacidade de amassamento de 160 l. (equipamento) | 0.006 | 12.69 | 0.08 |
| mo020 | h | Pedreiro. (mão de obra) | 0.149 | 32.24 | 4.80 |
| mo113 | h | Auxiliar de serviços gerais. (mão de obra) | 0.149 | 27.81 | 4.14 |
| % | % | Custos diretos complementares | 2 % | 56.89 | 1.14 |
|  |  | Custos diretos |  |  | 58.03 |
