# Rodapé cerâmico. Colocação em camada grossa

- Propriedade do ficheiro: CYPE INGENIEROS, S.A.
- Formato: FIEBDC-3/2002
- Âmbito geográfico: Brasil
- Moeda: BRL
- Custos indiretos: 3.00 %
- Despesas gerais: 13.00 %
- Lucro: 6.00 %
- IVA: 17.00 %

## R Revestimentos e forros

### RS Pisos

#### RSG Cerâmicos

**RSG025** m Rodapé cerâmico. Colocação em camada grossa.
Rodapé cerâmico esmaltado, de 8x45 cm, com superfície acetinada, gama média. COLOCAÇÃO: com argamassa de cimento cinza, confeccionada em obra, dosificação 1:3. REJUNTAMENTO: com argamassa de rejuntamento cimentícia tipo II, cor bege, para juntas entre 2 e 10 mm.
Inclui: Marcação da disposição das peças. Corte das peças e formação de encaixes em esquinas e cantos. Colocação do rodapé. Rejuntamento. Limpeza do rodapé.
Critério de medição de projeto: Comprimento medido segundo documentação gráfica de Projeto, sem incluir vãos de portas. Não foi incrementada a medição por perdas, uma vez que na composição se considerou 5% a mais.
Critério de quantitativos de obra: Medir-se-á o comprimento realmente executado segundo especificações de Projeto.

| Código | Un | Descrição | Rendimento | Preço | Importância |
|---|---|---|---|---|---|
| mt18rbr010t | m | Rodapé cerâmico esmaltado, de 8x45 cm, com superfície acetinada, gama média, segundo ABNT NBR 13817. (material) | 1.050 | 10.49 | 11.01 |
| mt08cem002 | kg | Cimento cinza em sacos. (material) | 0.003 | 0.63 | 0.00 |
| mt09mcr360af | kg | Argamassa de rejuntamento cimentícia tipo II, cor bege, para juntas entre 2 e 10 mm e utilização em ambientes interiores e exteriores, composta de cimento cinza, cargas minerais, pigmentos e aditivos, segundo ABNT NBR 14992. (material) | 0.001 | 4.06 | 0.00 |
| op00sie030 |  | Serra de disco de diamante, para mesa de trabalho, de corte úmido. | 1.000 | 0.00 | 0.00 |
| mo023 | h | Ladrilhista. (mão de obra) | 0.238 | 32.24 | 7.67 |
| % | % | Custos diretos complementares | 2 % | 18.68 | 0.37 |
|  |  | Custos diretos |  |  | 19.05 |
