# Rejuntamento de piso de granilite

- Propriedade do ficheiro: CYPE INGENIEROS, S.A.
- Formato: FIEBDC-3/2002
- Âmbito geográfico: Brasil
- Moeda: BRL
- Custos indiretos: 3.00 %
- Despesas gerais: 13.00 %
- Lucro: 6.00 %
- IVA: 17.00 %

## R Revestimentos e forros

### RS Pisos

#### RSY Reparações

**RSY040** m² Rejuntamento de piso de granilite.
Rejuntamento de piso de granilite com juntas rasas, através de argamassa de rejuntamento cimentosa melhorada, tipo CG2 W A, com absorção de água reduzida e resistência elevada à abrasão, Webercolor Junta Ancha "WEBER", cor Blanco. Incluindo eliminação do material de juntas existentes com meios manuais, remoção do material desagregado com trincha ou escova e sopragem das juntas com ar comprimido previamente ao rejuntamento, eliminação de material restante, limpeza do piso, remoção e armazenamento dos restos gerados.
Inclui: Vazamento e limpeza das juntas. Descarga do material de enchimento de junta. Limpeza do piso. Remoção e acumulação dos restos gerados.
Critério de medição de projeto: Superfície medida segundo documentação gráfica de Projeto.
Critério de quantitativos de obra: Medir-se-á a superfície realmente executada segundo especificações de Projeto.

| Código | Un | Descrição | Rendimento | Preço | Importância |
|---|---|---|---|---|---|
| mt09mcw050ha | kg | Argamassa de rejuntamento cimentosa melhorada, tipo CG2 W A, com absorção de água reduzida e resistência elevada à abrasão, Webercolor Junta Ancha "WEBER", cor Blanco, composta de cimento, inertes calcários, resinas sintéticas, aditivos orgânicos e inorgânicos específicos e pigmentos minerais, com muito baixo conteúdo de compostos orgânicos voláteis (COV), de endurecimento sem retração e impermeável à água, para rejuntamento de todo tipo de peças cerâmicas e pedras naturais, para juntas de 3 a 15 mm. (material) | 0.040 | 3.01 | 0.12 |
| mq08lch030 | h | Equipamento de jato de ar comprimido. (equipamento) | 0.059 | 11.74 | 0.69 |
| mo077 | h | Ajudante de pedreiro. (mão de obra) | 0.310 | 30.23 | 9.37 |
| mo113 | h | Auxiliar de serviços gerais. (mão de obra) | 0.310 | 27.81 | 8.62 |
| % | % | Custos diretos complementares | 2 % | 18.80 | 0.38 |
|  |  | Custos diretos |  |  | 19.18 |
