# Revestimento de tanque de piscina com mosaico

- Propriedade do ficheiro: CYPE INGENIEROS, S.A.
- Formato: FIEBDC-3/2002
- Âmbito geográfico: Brasil
- Moeda: BRL
- Custos indiretos: 3.00 %
- Despesas gerais: 13.00 %
- Lucro: 6.00 %
- IVA: 17.00 %

## U Urbanização interna do lote

### UP Piscinas

#### UPT Revestimentos cerâmicos

**UPT010** m² Revestimento de tanque de piscina com mosaico.
Revestimento de mosaico de grés esmaltado, cor azul, acabamento liso, formado por pastilhas de 50x50x6 mm, montadas sobre peças de malha de 299x299 mm em pisos e paredes de tanques de piscinas, assentes com cimento cola de pega normal, de altas prestações, C1 T, com deslizamento reduzido Webercol Dur "WEBER", cor cinza e argamassa de rejuntamento cimentosa melhorada, tipo CG2 W A, com absorção de água reduzida e resistência elevada à abrasão, Webercolor Premium "WEBER", cor Blanco, composta de cimentos especiais, resina, inertes siliciosos, aditivos hidrofugantes e aditivos orgânicos e inorgânicos específicos, com muito baixo conteúdo de compostos orgânicos voláteis (COV), com tecnologia Protect³ e Pure Clean.
Critérios considerados na determinação do preço da unidade de obra: O preço não inclui a impermeabilização da piscina.
Inclui: Limpeza e humidificação do paramento a revestir. Colocação de um régua horizontal no início da colocação dos azulejos. Marcação da disposição das peças no paramento para posterior colocação. Colocação das peças utilizando desempenadeira de borracha. Rejuntamento. Limpeza do paramento.
Critério de medição de projeto: Superfície medida segundo documentação gráfica de Projeto.
Critério de quantitativos de obra: Medir-se-á a superfície realmente executada segundo especificações de Projeto.

| Código | Un | Descrição | Rendimento | Preço | Importância |
|---|---|---|---|---|---|
| mt18bdk015a | m² | Mosaico de grés esmaltado, cor azul, acabamento liso, formado por pastilhas de 50x50x6 mm, montadas sobre peças de malha de 299x299 mm. (material) | 1.000 | 52.92 | 52.92 |
| mt09mcw010d | kg | Cimento cola de pega normal, de altas prestações, C1 T, com deslizamento reduzido Webercol Dur "WEBER", cor cinza, à base de cimento cinza, resina sintética, inertes siliciosos e calcários e aditivos orgânicos e inorgânicos, com resistência à imersão em água. (material) | 5.000 | 0.82 | 4.10 |
| mt09mcw050ia | kg | Argamassa de rejuntamento cimentosa melhorada, tipo CG2 W A, com absorção de água reduzida e resistência elevada à abrasão, Webercolor Premium "WEBER", cor Blanco, composta de cimentos especiais, resina, inertes siliciosos, aditivos hidrofugantes e aditivos orgânicos e inorgânicos específicos, com muito baixo conteúdo de compostos orgânicos voláteis (COV), com tecnologia Protect³ e Pure Clean, bactericida, anti-caruncho e anti-verdete, repelente da água e da sujeira, de pega e endurecimento rápido, com efeito preventivo das eflorescências, com alta resistência aos agentes químicos, flexível e impermeável à água, para rejuntamento de todo tipo de peças cerâmicas, pedras naturais e granilite, para juntas de até 15 mm. (material) | 0.120 | 5.55 | 0.67 |
| mo024 | h | Ladrilhista (azulejista). (mão de obra) | 0.352 | 32.24 | 11.35 |
| mo062 | h | Ajudante de ladrilhista (azulejista). (mão de obra) | 0.352 | 30.23 | 10.64 |
| % | % | Custos diretos complementares | 3 % | 79.68 | 2.39 |
|  |  | Custos diretos |  |  | 82.07 |
