# Ponte de aderência entre argamassa de reparação e concreto existente, e protetor de armaduras de aço, à base de cimento

- Propriedade do ficheiro: CYPE Ingenieros S.A.
- Formato: FIEBDC-3/2016
- Programa: Gerador de preços para construção civil. CYPE Ingenieros, S.A.
- Data: 26/09/2024
- Âmbito geográfico: Brasil
- Moeda: BRL
- Custos indiretos: 3 %
- Despesas gerais: 13 %
- Lucro: 6 %
- IVA: 17 %

## E Estruturas

### EH Concreto armado

#### EHO Proteções

**EHO010** m² Ponte de aderência entre argamassa de reparação e concreto existente, e protetor de armaduras de aço, à base de cimento.
Aplicação manual de primer, à base de cimento, inertes selecionados, polímeros e aditivos, para a proteção e passivação de armaduras de aço, e como ponte de aderência entre argamassas de reparação e concreto existente, garantindo a aderência entre ambos, (rendimento: 1 kg/m²).
Critérios considerados na determinação do preço da unidade de obra: O preço não inclui a argamassa de reparação.
Inclui: Umedecimento da superfície suporte. Preparação da mistura. Aplicação do produto. Cura.
Critério de medição de projeto: Superfície medida segundo documentação gráfica de Projeto.
Critério de quantitativos de obra: Medir-se-á a superfície realmente executada segundo especificações de Projeto.

| Código | Un | Descrição | Rendimento | Preço | Importância |
|---|---|---|---|---|---|
| mt09rep030b | kg | Primer, à base de cimento, inertes selecionados, polímeros e aditivos, para a proteção e passivação de armaduras de aço, e como ponte de aderência entre argamassas de reparação e concreto existente. (material) | 1 | 11.67 | 11.670 |
| mo112 | h | Servente de pedreiro. (mão de obra) | 0.129 | 28.03 | 3.616 |
| % | % | Custos diretos complementares | 2 % | 15.286 | 0.306 |
|  |  | Custos diretos |  |  | 15.592 |

Resíduos:
- colocação: mt09rep030b; fator de resíduo 0.0063

## Recursos

**mt09rep030b** kg Primer, à base de cimento
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
