# Reparação estrutural de concreto, com argamassa de pega rápida à base de cimento, modificada com polímeros

- Propriedade do ficheiro: CYPE Ingenieros S.A.
- Formato: FIEBDC-3/2016
- Programa: Gerador de preços para construção civil. CYPE Ingenieros, S.A.
- Data: 26/09/2024
- Âmbito geográfico: Brasil
- Moeda: BRL
- Custos indiretos: 3 %
- Despesas gerais: 13 %
- Lucro: 6 %
- IVA: 17 %

## E Estruturas

### EH Concreto armado

#### EHY Reparações

**EHY012** m² Reparação estrutural de concreto, com argamassa de pega rápida à base de cimento, modificada com polímeros.
Aplicação manual de argamassa tixotrópica, de pega rápida (15 minutos), modificada com polímeros, reforçada com fibras, resistente aos sulfatos, de retração compensada, com uma resistência à compressão aos 28 dias maior ou igual a 25 N/mm² e um módulo de elasticidade maior ou igual a 15000 N/mm², Euroclasse A1 de reação ao fogo, em camada de 15 mm de espessura média, com acabamento superficial afagado com esponja ou desempenadeira, para reparação e reforço estrutural de elemento de concreto.
Inclui: Preparação da mistura. Aplicação do produto. Perfilamento de arestas. Cura.
Critério de medição de projeto: Superfície medida segundo documentação gráfica de Projeto.
Critério de quantitativos de obra: Medir-se-á a superfície realmente executada segundo especificações de Projeto.

| Código | Un | Descrição | Rendimento | Preço | Importância |
|---|---|---|---|---|---|
| mt09reo040d | kg | Argamassa tixotrópica, de pega rápida (15 minutos), modificada com polímeros, reforçada com fibras, resistente aos sulfatos, de retração compensada, com uma resistência à compressão aos 28 dias maior ou igual a 25 N/mm² e um módulo de elasticidade maior ou igual a 15000 N/mm², Euroclasse A1 de reação ao fogo, para reparação estrutural do concreto. (material) | 28.5 | 2.81 | 80.085 |
| mt08aaa010a | m³ | Água. (material) | 0.004 | 3.79 | 0.015 |
| mo020 | h | Pedreiro. (mão de obra) | 0.451 | 32.24 | 14.540 |
| mo113 | h | Auxiliar de serviços gerais. (mão de obra) | 0.451 | 27.81 | 12.542 |
| % | % | Custos diretos complementares | 2 % | 107.182 | 2.144 |
|  |  | Custos diretos |  |  | 109.326 |

Resíduos:
- colocação: mt09reo040d; fator de resíduo 0.0063

## Recursos

**mt09reo040d** kg Argamassa tixotrópica
Dados técnicos: Custo energético 7.684 MJ; Emissão de CO2 0.474 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08aaa010a** m³ Água
Dados técnicos: Custo energético 60.000 MJ; Emissão de CO2 30.000 kg
