# Enchimento e nivelação com argamassa do tipo Grout

- Propriedade do ficheiro: CYPE Ingenieros S.A.
- Formato: FIEBDC-3/2016
- Programa: Gerador de preços para construção civil. CYPE Ingenieros, S.A.
- Data: 17/06/2024
- Âmbito geográfico: Brasil
- Moeda: BRL
- Custos indiretos: 3 %
- Despesas gerais: 13 %
- Lucro: 6 %
- IVA: 17 %

## E Estruturas

### EH Concreto armado

#### EHY Reparações

**EHY080** m² Enchimento e nivelação com argamassa do tipo Grout.
Enchimento e nivelação de 5 mm de espessura com argamassa cimentícia fluida de altas prestações mecânicas e de retração compensada, Webertec Grout 600 "WEBER", com uma resistência à compressão aos 28 dias maior ou igual a 60 N/mm², sobre a superfície de um elemento estrutural de concreto endurecido.
Inclui: Marcação. Limpeza da superfície suporte. Preparação da mistura. Descarga da camada de argamassa. Cura da argamassa. Limpeza dos restos gerados.
Critério de medição de projeto: Superfície medida segundo documentação gráfica de Projeto.
Critério de quantitativos de obra: Medir-se-á a superfície realmente executada segundo especificações de Projeto.

| Código | Un | Descrição | Rendimento | Preço | Importância |
|---|---|---|---|---|---|
| mt09rew080a | kg | Argamassa cimentícia fluida de altas prestações mecânicas e de retração compensada, Webertec Grout 600 "WEBER", com uma resistência à compressão aos 28 dias maior ou igual a 60 N/mm², composta de cimento, aditivos especiais e inertes selecionados, para utilização geral, para ancoragens e enchimentos de 2 a 30 mm de espessura. (material) | 9.75 | 1.3 | 12.675 |
| mt08aaa010a | m³ | Água. (material) | 0.01 | 3.79 | 0.038 |
| mo020 | h | Pedreiro. (mão de obra) | 0.277 | 32.24 | 8.930 |
| mo113 | h | Auxiliar de serviços gerais. (mão de obra) | 0.277 | 27.81 | 7.703 |
| % | % | Custos diretos complementares | 2 % | 29.346 | 0.587 |
|  |  | Custos diretos |  |  | 29.933 |

Resíduos:
- colocação: mt09rew080a; fator de resíduo 0.0063

## Recursos

**mt09rew080a** kg Argamassa cimentícia fluida de altas prestações mecânicas e de retração compensada
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08aaa010a** m³ Água
Dados técnicos: Custo energético 60.000 MJ; Emissão de CO2 30.000 kg
