# Impermeabilização líquida de arremate superior de parapeito e fachada

- Propriedade do ficheiro: CYPE Ingenieros S.A.
- Formato: FIEBDC-3/2016
- Programa: Gerador de preços para construção civil. CYPE Ingenieros, S.A.
- Data: 26/09/2024
- Âmbito geográfico: Brasil
- Moeda: BRL
- Custos indiretos: 3 %
- Despesas gerais: 13 %
- Lucro: 6 %
- IVA: 17 %

## N Isolamentos e impermeabilizações

### NL Impermeabilizações líquidas

#### NLF Fachadas

**NLF010** m² Impermeabilização líquida de arremate superior de parapeito e fachada.
Impermeabilização líquida de arremate superior de parapeito e fachada, com três demãos de revestimento elástico impermeabilizante Weberdry Easy Roof "WEBER", cor cinza, composto de polímeros sintéticos em dispersão, cargas e pigmentos minerais e fibras, 2,25 kg/m².
Critérios considerados na determinação do preço da unidade de obra: O preço não inclui o elemento de proteção.
Inclui: Limpeza e preparação da superfície. Aplicação do impermeabilizante.
Critério de medição de projeto: Superfície medida segundo documentação gráfica de Projeto.
Critério de quantitativos de obra: Medir-se-á a superfície realmente executada segundo especificações de Projeto.

| Código | Un | Descrição | Rendimento | Preço | Importância |
|---|---|---|---|---|---|
| mt28mic030k | kg | Revestimento elástico impermeabilizante Weberdry Easy Roof "WEBER", cor cinza, composto de polímeros sintéticos em dispersão, cargas e pigmentos minerais e fibras. (material) | 2.25 | 21.2 | 47.700 |
| mo032 | h | Aplicador de produtos impermeabilizantes. (mão de obra) | 0.117 | 32.24 | 3.772 |
| mo070 | h | Ajudante de aplicador de produtos impermeabilizantes. (mão de obra) | 0.117 | 30.23 | 3.537 |
| % | % | Custos diretos complementares | 2 % | 55.009 | 1.100 |
|  |  | Custos diretos |  |  | 56.109 |

Resíduos:
- colocação: mt28mic030k; fator de resíduo 0.035

## Recursos

**mt28mic030k** kg Revestimento elástico impermeabilizante Weberdry Easy Roof "WEBER"
Dados técnicos: Custo energético 15.053 MJ; Emissão de CO2 0.575 kg; Código LER 17 09 04; Massa do elemento 1 kg; Volume 0.000667 m3
Resíduos:
- embalagem: re170203 Plástico. (componente de resíduo); rendimento 0.003 kg; Código LER 17 02 03; Massa do elemento 1 kg; Volume 0.001667 m3
