# Cobertura plana acessível, não ventilada, tipo convencional, com piso fixo, para tráfego de pedestres público. Impermeabilização com lâminas asfálticas, tipo bicamada

- Propriedade do ficheiro: CYPE Ingenieros S.A.
- Formato: FIEBDC-3/2016
- Programa: Gerador de preços para construção civil. CYPE Ingenieros, S.A.
- Data: 17/06/2024
- Âmbito geográfico: Brasil
- Moeda: BRL
- Custos indiretos: 3 %
- Despesas gerais: 13 %
- Lucro: 6 %
- IVA: 17 %

## Q Coberturas

### QA Planas acessíveis, não ventiladas

#### QAA Com piso fixo, para tráfego de pedestres público

**QAA012** m² Cobertura plana acessível, não ventilada, tipo convencional, com piso fixo, para tráfego de pedestres público. Impermeabilização com lâminas asfálticas, tipo bicamada.
Cobertura plana acessível, não ventilada, com piso fixo, tipo convencional, caimento de 1% a 5%, para tráfego de pedestres público. FORMAÇÃO DE PENDENTES: com guias de espigões, água furtada e juntas com mestras de bloco cerâmico furado duplo e camada de argila expandida, Arlita Dur "WEBER", descarregada a seco e consolidada na superfície com calda de cimento, proporcionando uma resistência à compressão de 1 MPa e com uma condutibilidade térmica de 0,087 W/(mK), com espessura média de 10 cm; com camada de regularização de argamassa de cimento, confeccionada em obra, dosificação 1:6 de 4 cm de espessura, acabamento afagado; ISOLAMENTO TÉRMICO: painel rígido de lã mineral hidrofugada; CAMADA SEPARADORA SOB CAMADA DE REFORÇO: geotêxtil não tecido composto por fibras de poliéster entrelaçadas, (150 g/m²); CAMADA DE REFORÇO: argamassa de cimento CEM II/B-L 32,5 N tipo M-10 de 4 cm de espessura; IMPERMEABILIZAÇÃO: tipo bicamada, colada, composta por uma membrana de betume modificado com elastômero SBS, de 2,5 mm de espessura, com armadura de feltro de fibra de vidro de 60 g/m² e uma membrana de betume modificado com elastômero SBS, de 2,5 mm de espessura, com armadura de feltro de poliéster não tecido de 160 g/m², totalmente coladas com maçarico, sem coincidir as suas juntas; CAMADA SEPARADORA SOB PROTEÇÃO: geotêxtil não tecido composto por fibras de poliéster entrelaçadas, (200 g/m²); CAMADA DE PROTEÇÃO: piso de ladrilhos cerâmicos de grés rústico, 20x20 cm colocados em camada fina com cimento cola melhorado de ligantes mistos, C2 TE, com deslizamento reduzido e tempo de colocação ampliado Webercol Flex Duo "WEBER", cor cinza, sobre uma camada de regularização de argamassa de cimento, confeccionada em obra, dosificação 1:6, de 4 cm de espessura, rejuntamento com argamassa de rejuntamento cimentosa melhorada, tipo CG2 W A, com absorção de água reduzida e resistência elevada à abrasão, Webercolor Premium "WEBER", cor Blanco. Inclusive cruzetas de PVC.
Critérios considerados na determinação do preço da unidade de obra: O preço não inclui a execução e a vedação das juntas nem a execução de arremates nos encontros com paramentos e drenagens.
Inclui: Marcação dos pontos singulares. Marcação dos caimentos e traçado de espigões, águas furtadas e juntas. Formação de caimentos com guias de espigões, água furtada e juntas com mestras de bloco. Enchimento de juntas com poliestireno expandido. Descarga a seco da argila expandida até alcançar o nível das mestras, e consolidação com calda de cimento. Descarga, espalhamento e nivelamento da argamassa de regularização. Revisão da superfície base na qual se realiza a fixação do isolamento de acordo com as exigências da técnica a utilizar. Corte, ajuste e colocação do isolamento. Limpeza e preparação da superfície. Colocação da impermeabilização. Colocação da camada separadora sob proteção. Colocação, espalhamento e nivelamento do material de fixação ou nivelação. Marcação das juntas do piso. Implantação do piso e formação de juntas e pontos singulares. Colocação dos ladrilhos com junta aberta. Vedação de juntas de piso e perimetrais. Rejuntamento do piso.
Critério de medição de projeto: Superfície medida em projeção horizontal, segundo documentação gráfica de Projeto, desde as faces interiores dos parapeitos ou muretes perimetrais que a limitam.
Critério de quantitativos de obra: Medir-se-á, em projeção horizontal, a superfície realmente executada segundo especificações de Projeto, desde as faces interiores dos parapeitos ou muretes perimetrais que a limitam.

| Código | Un | Descrição | Rendimento | Preço | Importância |
|---|---|---|---|---|---|
| mt04lpt010c | Un | Bloco cerâmico furado duplo, para revestir, 30x20x9 cm, densidade 746 kg/m³. (material) | 3 | 0.71 | 2.130 |
| mt01arl030u | m³ | Argila expandida, Arlita Dur "WEBER", fornecida em sacos. (material) | 0.1 | 419.6 | 41.960 |
| mt09lec020b | m³ | Calda de cimento CEM II/B-L 32,5 N 1/3. (material) | 0.01 | 276.15 | 2.762 |
| mt16pea020b | m² | Painel rígido de poliestireno expandido, borda lateral reta, de 20 mm de espessura, resistência térmica 0,55 m²K/W, condutibilidade térmica 0,036 W/(mK), para junta de dilatação. (material) | 0.01 | 8.98 | 0.090 |
| mt08aaa010a | m³ | Água. (material) | 0.016 | 3.79 | 0.061 |
| mt01arg005a | t | Areia de pedreira, para argamassa preparada em obra. (material) | 0.13 | 50.71 | 6.592 |
| mt08cem002 | kg | Cimento cinza em sacos. (material) | 20 | 0.63 | 12.600 |
| mt16lrc010ac | m² | Painel rígido de lã mineral hidrofugada, de 50 mm de espessura, resistência térmica >= 1,3 m²K/W, condutibilidade térmica 0,038 W/(mK), Euroclasse A1 de reação ao fogo. (material) | 1.05 | 127.32 | 133.686 |
| mt14gsa020bc | m² | Geotêxtil não tecido composto por fibras de poliéster entrelaçadas, com uma resistência à tração longitudinal de 1,88 kN/m, uma resistência à tração transversal de 1,49 kN/m, uma abertura de cone ao ensaio de perfuração dinâmica segundo ISO 13433 inferior a 40 mm, resistência CBR ao punçoamento 0,3 kN e uma massa superficial de 150 g/m². (material) | 1.05 | 4.55 | 4.778 |
| mt09mor010e | m³ | Argamassa de cimento CEM II/B-L 32,5 N tipo M-10, confeccionada em obra com 320 kg/m³ de cimento e uma proporção em volume 1/4. (material) | 0.04 | 326.92 | 13.077 |
| mt14lba010c | m² | Membrana de betume modificado com elastômero SBS, de 2,5 mm de espessura, massa nominal 3 kg/m², com armadura de feltro de poliéster não tecido de 160 g/m², de superfície não protegida. (material) | 1.1 | 37.09 | 40.799 |
| mt14lba010a | m² | Membrana de betume modificado com elastômero SBS, de 2,5 mm de espessura, massa nominal 3 kg/m², com armadura de feltro de fibra de vidro de 60 g/m², de superfície não protegida. (material) | 1.1 | 32.15 | 35.365 |
| mt14gsa020ce | m² | Geotêxtil não tecido composto por fibras de poliéster entrelaçadas, com uma resistência à tração longitudinal de 1,63 kN/m, uma resistência à tração transversal de 2,08 kN/m, uma abertura de cone ao ensaio de perfuração dinâmica segundo ISO 13433 inferior a 27 mm, resistência CBR ao punçoamento 0,4 kN e uma massa superficial de 200 g/m². (material) | 1.05 | 6.24 | 6.552 |
| mt09mcw010g | kg | Cimento cola melhorado de ligantes mistos, C2 TE, com deslizamento reduzido e tempo de colocação ampliado Webercol Flex Duo "WEBER", cor cinza, à base de cimento cinza, resinas sintéticas especiais, inertes siliciosos e calcários e aditivos orgânicos e inorgânicos, com muito baixo conteúdo de compostos orgânicos voláteis (COV), com resistência à imersão em água. (material) | 8 | 0.93 | 7.440 |
| mt18bcr010he800 | m² | Ladrilho cerâmico de grés rústico, 20x20 cm, R$ 8,00/m², capacidade de absorção de água 3%<=E<6%. (material) | 1.05 | 42.35 | 44.468 |
| mt18acc050b | Un | Cruzetas de PVC para separação entre 3 e 15 mm. (material) | 14 | 0.07 | 0.980 |
| mt18rcr010a300 | m | Rodapé cerâmico de grés rústico, de 7 cm de largura, R$ 3,00/m. (material) | 0.4 | 15.88 | 6.352 |
| mt09mcw050ia | kg | Argamassa de rejuntamento cimentosa melhorada, tipo CG2 W A, com absorção de água reduzida e resistência elevada à abrasão, Webercolor Premium "WEBER", cor Blanco, composta de cimentos especiais, resina, inertes siliciosos, aditivos hidrofugantes e aditivos orgânicos e inorgânicos específicos, com muito baixo conteúdo de compostos orgânicos voláteis (COV), com tecnologia Protect³ e Pure Clean, bactericida, anti-caruncho e anti-verdete, repelente da água e da sujeira, de pega e endurecimento rápido, com efeito preventivo das eflorescências, com alta resistência aos agentes químicos, flexível e impermeável à água, para rejuntamento de todo tipo de peças cerâmicas, pedras naturais e granilite, para juntas de até 15 mm. (material) | 0.05 | 5.55 | 0.278 |
| mq06hor010 | h | Betoneira elétrica com uma capacidade de amassamento de 160 l. (equipamento) | 0.065 | 12.69 | 0.825 |
| mo020 | h | Pedreiro. (mão de obra) | 0.103 | 32.24 | 3.321 |
| mo113 | h | Auxiliar de serviços gerais. (mão de obra) | 1.063 | 27.81 | 29.562 |
| mo029 | h | Aplicador de lâminas impermeabilizantes. (mão de obra) | 0.24 | 32.24 | 7.738 |
| mo067 | h | Ajudante de aplicador de lâminas impermeabilizantes. (mão de obra) | 0.24 | 30.23 | 7.255 |
| mo054 | h | Montador de isolamentos. (mão de obra) | 0.057 | 33.54 | 1.912 |
| mo101 | h | Ajudante de montador de isolamentos. (mão de obra) | 0.057 | 27.93 | 1.592 |
| mo023 | h | Ladrilhista. (mão de obra) | 0.457 | 32.24 | 14.734 |
| mo061 | h | Ajudante de ladrilhista. (mão de obra) | 0.229 | 30.23 | 6.923 |
| % | % | Custos diretos complementares | 2 % | 433.832 | 8.677 |
|  |  | Custos diretos |  |  | 442.509 |

Resíduos:
- colocação: mt04lpt010c Bloco cerâmico furado duplo, para revestir, 30x20x9 cm, densidade 746 kg/m³; fator de resíduo 0.0516306
- colocação: mt01arl030u Argila expandida, Arlita Dur "WEBER", fornecida em sacos; fator de resíduo 0.003
- colocação: mt09lec020b Calda de cimento CEM II/B-L 32,5 N 1/3; fator de resíduo 0.0036
- colocação: mt16pea020b; fator de resíduo 0.048
- colocação: mt01arg005a Areia de pedreira, para argamassa preparada em obra; fator de resíduo 0.00501329
- colocação: mt08cem002 Cimento cinza em sacos; fator de resíduo 0.0063
- colocação: mt16lrc010ac; fator de resíduo 0.024
- colocação: mt14gsa020bc; fator de resíduo 0.07
- colocação: mt09mor010e; fator de resíduo 0.0036
- colocação: mt14lba010c; fator de resíduo 0.07
- colocação: mt14lba010a; fator de resíduo 0.07
- colocação: mt14gsa020ce; fator de resíduo 0.07
- colocação: mt09mcw010g; fator de resíduo 0.07
- colocação: mt18bcr010he800 Ladrilho cerâmico de grés rústico, 20x20 cm, R$ 8,00/m², capacidade de absorção de água 3%<=E<6%; fator de resíduo 0.0374205
- colocação: mt18rcr010a300 Rodapé cerâmico de grés rústico, de 7 cm de largura, R$ 3,00/m; fator de resíduo 0.0385
- colocação: mt09mcw050ia; fator de resíduo 0.07

## Recursos

**mt04lpt010c** Un Bloco cerâmico furado duplo, para revestir, 30x20x9 cm, densidade 746 kg/m³
Dados técnicos: Custo energético 11.437 MJ; Emissão de CO2 0.829 kg; Código LER 17 01 02; Massa do elemento 3.5 kg; Volume 0.0028 m3
Resíduos:
- embalagem: re170201 Madeira. (componente de resíduo); rendimento 0.008 kg; Código LER 17 02 01; Massa do elemento 1 kg; Volume 0.000909 m3
- embalagem: re170203 Plástico. (componente de resíduo); rendimento 0.001 kg; Código LER 17 02 03; Massa do elemento 1 kg; Volume 0.001667 m3

**mt01arl030u** m³ Argila expandida, Arlita Dur "WEBER", fornecida em sacos
Dados técnicos: Custo energético 1051.540 MJ; Emissão de CO2 67.918 kg; Código LER 01 04 09; Massa do elemento 350 kg; Volume 0.21875 m3
Resíduos:
- embalagem: re170203 Plástico; rendimento 1.75 kg

**mt09lec020b** m³ Calda de cimento CEM II/B-L 32,5 N 1/3
Dados técnicos: Custo energético 3724.000 MJ; Emissão de CO2 323.000 kg; Código LER 17 01 01; Massa do elemento 1900 kg; Volume 1.266667 m3

**mt16pea020b** m² Painel rígido de poliestireno expandido
Dados técnicos: Custo energético 57.501 MJ; Emissão de CO2 1.999 kg; Código LER 17 06 04; Massa do elemento 0.6 kg; Volume 0.001 m3
Resíduos:
- embalagem: re170203 Plástico; rendimento 0.024 kg

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg

**mt16lrc010ac** m² Painel rígido de lã mineral hidrofugada
Dados técnicos: Custo energético 436.719 MJ; Emissão de CO2 11.414 kg; Código LER 17 06 04; Massa do elemento 7.5 kg; Volume 0.0125 m3
Resíduos:
- embalagem: re170203 Plástico; rendimento 0.034 kg

**mt14gsa020bc** m² Geotêxtil não tecido composto por fibras de poliéster entrelaçadas
Dados técnicos: Custo energético 8.742 MJ; Emissão de CO2 0.453 kg; Código LER 17 06 04; Massa do elemento 0.15 kg; Volume 0.00025 m3
Resíduos:
- embalagem: re170203 Plástico; rendimento 0.024 kg

**mt09mor010e** m³ Argamassa de cimento CEM II/B-L 32,5 N tipo M-10
Dados técnicos: Custo energético 3724.000 MJ; Emissão de CO2 323.000 kg; Código LER 17 01 01; Massa do elemento 1900 kg; Volume 1.266667 m3

**mt14lba010c** m² Membrana de betume modificado com elastômero SBS
Dados técnicos: Custo energético 176.114 MJ; Emissão de CO2 4.981 kg; Código LER 17 03 02; Massa do elemento 3 kg; Volume 0.003 m3
Resíduos:
- embalagem: re170203 Plástico; rendimento 0.05 kg

**mt14lba010a** m² Membrana de betume modificado com elastômero SBS
Dados técnicos: Custo energético 176.114 MJ; Emissão de CO2 4.981 kg; Código LER 17 03 02; Massa do elemento 3 kg; Volume 0.003 m3
Resíduos:
- embalagem: re170203 Plástico; rendimento 0.05 kg

**mt14gsa020ce** m² Geotêxtil não tecido composto por fibras de poliéster entrelaçadas
Dados técnicos: Custo energético 10.881 MJ; Emissão de CO2 0.565 kg; Código LER 17 06 04; Massa do elemento 0.2 kg; Volume 0.000333 m3
Resíduos:
- embalagem: re170203 Plástico; rendimento 0.024 kg

**mt09mcw010g** kg Cimento cola melhorado de ligantes mistos
Dados técnicos: Custo energético 3.871 MJ; Emissão de CO2 0.344 kg; Código LER 17 09 04; Massa do elemento 1 kg; Volume 0.000667 m3
Resíduos:
- embalagem: re170203 Plástico; rendimento 0.003 kg

**mt18bcr010he800** m² Ladrilho cerâmico de grés rústico, 20x20 cm, R$ 8,00/m², capacidade de absorção de água 3%<=E<6%
Dados técnicos: Custo energético 292.153 MJ; Emissão de CO2 14.362 kg; Código LER 17 01 03; Massa do elemento 25 kg; Volume 0.02 m3
Resíduos:
- embalagem: re150101 Embalagens de papel e cartão; rendimento 0.18 kg
- embalagem: re170201 Madeira; rendimento 0.022 kg

**mt18rcr010a300** m Rodapé cerâmico de grés rústico, de 7 cm de largura, R$ 3,00/m
Dados técnicos: Custo energético 12.700 MJ; Emissão de CO2 0.620 kg; Código LER 17 01 03; Massa do elemento 1.05 kg; Volume 0.00084 m3
Resíduos:
- embalagem: re150101 Embalagens de papel e cartão; rendimento 0.034 kg
- embalagem: re170201 Madeira; rendimento 0.004 kg

**mt09mcw050ia** kg Argamassa de rejuntamento cimentosa melhorada
Dados técnicos: Custo energético 7.725 MJ; Emissão de CO2 0.576 kg; Código LER 17 09 04; Massa do elemento 1 kg; Volume 0.000667 m3
Resíduos:
- embalagem: re150101 Embalagens de papel e cartão; rendimento 0.02 kg
- embalagem: re170201 Madeira; rendimento 0.005 kg
- embalagem: re170203 Plástico; rendimento 0.008 kg
